# Ensayo sobre probeta cilíndrica de 15x30 cm de concreto endurecido

- Propiedad del archivo: CYPE INGENIEROS, S.A.
- Formato: FIEBDC-3/2002
- Ámbito geográfico: Perú
- Costes indirectos: 3.00 %
- Gastos generales: 13.00 %
- Beneficio industrial: 6.00 %
- IVA: 18.00 %

## X Control de calidad y ensayos

### XE Estructuras de concreto

#### XEI Ensayos informativos

**XEI100** Ud Ensayo sobre probeta cilíndrica de 15x30 cm de concreto endurecido.
Ensayo a realizar en laboratorio acreditado en el área técnica correspondiente, para determinar la resistencia a compresión de un concreto endurecido, mediante probeta cilíndrica de 15x30 cm. Incluso tallado, curado y refrentado, desplazamiento a obra y relleno de taladros.
Incluye: Desplazamiento a obra. Extracción de núcleos. Relleno de taladros. Realización de ensayos.
Criterio de medición de proyecto: Ensayo a realizar, según documentación del Plan de control de calidad.

| Código | Ud | Descripción | Rendimiento | Precio | Importe |
|---|---|---|---|---|---|
| mt49hoc035a | Ud | Ensayo para determinar la resistencia a compresión de una probeta cilíndrica de 15x30 cm de concreto endurecido, y incluso tallado, curado y refrentado. (material) | 1.000 | 21.97 | 21.97 |
| % | % | Costes directos complementarios | 2 % | 21.97 | 0.44 |
|  |  | Costes directos |  |  | 22.41 |
