# Colector en platea de cimentación

- Propiedad del archivo: CYPE Ingenieros S.A.
- Formato: FIEBDC-3/2016
- Programa: Generador de precios de la construcción. CYPE Ingenieros, S.A.
- Fecha: 02/04/2024
- Ámbito geográfico: Perú
- Divisa: PEN
- Costes indirectos: 3 %
- Gastos generales: 13 %
- Beneficio industrial: 6 %
- IVA: 18 %

## A Acondicionamiento del terreno

### AS Red de desagüe

#### ASC Colectores

**ASC020** m Colector en platea de cimentación.
Colector enterrado de red horizontal de saneamiento, sin cajas de registro, mediante sistema integral modular, en platea de cimentación, con una pendiente mínima del 3%, para la evacuación de aguas residuales y/o pluviales, formado por tubo de PVC liso, serie SN-2, rigidez anular nominal 2 kN/m², de 500 mm de diámetro exterior, con junta elástica, empotrada en platea de cimentación. Incluso accesorios, registros, uniones y piezas especiales, lubricante para montaje y fijación a la armadura de la losa.
Incluye: Replanteo y trazado del ducto en planta y pendientes. Presentación en seco de tubos y piezas especiales. Montaje, conexionado y comprobación de su correcto funcionamiento.
Criterio de medición de proyecto: Longitud medida en proyección horizontal, según documentación gráfica de Proyecto.
Criterio de medición de obra: Se medirá, en proyección horizontal, la longitud realmente ejecutada según especificaciones de Proyecto, incluyendo los tramos ocupados por piezas especiales.

| Código | Ud | Descripción | Rendimiento | Precio | Importe |
|---|---|---|---|---|---|
| mt11tpb020h | m | Tubo de PVC liso, para saneamiento enterrado sin presión, serie SN-2, rigidez anular nominal 2 kN/m², de 500 mm de diámetro exterior y 9,8 mm de espesor, incluso juntas de goma. (material) | 1.05 | 440.71 | 462.746 |
| mt11tpb021h | Ud | Repercusión, por m de tubería, de accesorios, uniones y piezas especiales para tubo de PVC liso, para saneamiento enterrado sin presión, serie SN-2, de 500 mm de diámetro exterior. (material) | 2 | 132.21 | 264.420 |
| mt11ade100a | kg | Lubricante para unión mediante junta elástica de tubos y accesorios. (material) | 0.01 | 77.41 | 0.774 |
| mo008 | h | Operario plomero. (mano de obra) | 0.512 | 32.15 | 16.461 |
| mo107 | h | Oficial plomero. (mano de obra) | 0.256 | 21.68 | 5.550 |
| % | % | Herramientas | 2 % | 749.951 | 14.999 |
|  |  | Costes directos |  |  | 764.950 |

Residuos:
- colocación: mt11tpb020h; factor de residuo 0.04

## Recursos

**mt11tpb020h** m Tubo de PVC liso
Datos técnicos: Coste energético 1008.353 MJ; Emisión de CO2 110.418 kg; Código LER 17 02 03; Masa del elemento 22.64 kg; Volumen 0.037733 m3
Residuos:
- embalaje: re170201 Madera. (componente de residuo); rendimiento 0.04 kg; Código LER 17 02 01; Masa del elemento 1 kg; Volumen 0.000909 m3
- embalaje: re170203 Plástico. (componente de residuo); rendimiento 0.002 kg; Código LER 17 02 03; Masa del elemento 1 kg; Volumen 0.001667 m3
