# Corte de losa de concreto armado con útiles diamantados

- Propiedad del archivo: CYPE Ingenieros S.A.
- Formato: FIEBDC-3/2016
- Programa: Generador de precios de la construcción. CYPE Ingenieros, S.A.
- Fecha: 02/04/2024
- Ámbito geográfico: Perú
- Divisa: PEN
- Costes indirectos: 3 %
- Gastos generales: 13 %
- Beneficio industrial: 6 %
- IVA: 18 %

## D Demoliciones

### DE Estructuras

#### DEH Concreto

**DEH022** m² Corte de losa de concreto armado con útiles diamantados.
Corte en húmedo de losa nervada de concreto armado con viguetas prefabricadas de concreto, entrevigado de bovedillas cerámicas o de concreto y capa de compresión de concreto, con sierra con disco diamantado, previo levantado del piso y contrapiso, y carga manual sobre camión o contenedor.
Criterio de valoración económica: El precio no incluye el levantado del pavimento.
Incluye: Replanteo de la superficie de losa a demoler. Corte del elemento. Fragmentación de los escombros en piezas manejables. Retirada y acopio de escombros. Limpieza de los restos de obra. Carga manual de escombros sobre camión o contenedor.
Criterio de medición de proyecto: Superficie medida según documentación gráfica de Proyecto.
Criterio de medición de obra: Se medirá la superficie realmente ejecutada según especificaciones de Proyecto.

| Código | Ud | Descripción | Rendimiento | Precio | Importe |
|---|---|---|---|---|---|
| mt51cpd020c | m² | Corte en húmedo con sierra con disco diamantado, en losas de concreto armado o prefabricado. (material) | 1 | 2987.92 | 2987.920 |
| mo113 | h | Peón de construcción. (mano de obra) | 0.863 | 20.92 | 18.054 |
| % | % | Herramientas | 2 % | 3005.974 | 60.119 |
|  |  | Costes directos |  |  | 3066.093 |

Residuos:
- demolición: ruo170101 Hormigón (hormigones, morteros y prefabricados). (componente de residuo); rendimiento 465.905 kg; Código LER 17 01 01; Masa del elemento 1 kg; Volumen 0.000667 m3
- demolición: ruo170405 Hierro y acero. (componente de residuo); rendimiento 14.822 kg; Código LER 17 04 05; Masa del elemento 1 kg; Volumen 0.000476 m3
