# Demolición de umbral

- Propiedad del archivo: CYPE Ingenieros S.A.
- Formato: FIEBDC-3/2016
- Programa: Generador de precios de la construcción. CYPE Ingenieros, S.A.
- Fecha: 24/10/2024
- Ámbito geográfico: Perú
- Divisa: PEN
- Costes indirectos: 3 %
- Gastos generales: 13 %
- Beneficio industrial: 6 %
- IVA: 18 %

## D Demoliciones

### DH Remates

#### DHE De exteriores

**DHE120** m Demolición de umbral.
Desmontaje de umbral metálico, empotrado en las jambas, cubriendo el escalón de acceso en la puerta de acceso o balcón del edificio, con medios manuales, sin deteriorar los elementos constructivos contiguos, y carga manual sobre camión o contenedor.
Incluye: Desmontaje del elemento. Retirada y acopio del material desmontado. Limpieza de los restos de obra. Carga manual del material desmontado y restos de obra sobre camión o contenedor.
Criterio de medición de proyecto: Longitud medida según documentación gráfica de Proyecto.
Criterio de medición de obra: Se medirá la longitud realmente desmontada según especificaciones de Proyecto.

| Código | Ud | Descripción | Rendimiento | Precio | Importe |
|---|---|---|---|---|---|
| mo020 | h | Operario de construcción. (mano de obra) | 0.19 | 31.48 | 5.981 |
| mo113 | h | Peón de construcción. (mano de obra) | 0.19 | 21.05 | 4.000 |
| % | % | Herramientas | 2 % | 9.981 | 0.200 |
|  |  | Costes directos |  |  | 10.181 |

Residuos:
- demolición: ruo170101 Hormigón (hormigones, morteros y prefabricados). (componente de residuo); rendimiento 15.2 kg; Código LER 17 01 01; Masa del elemento 1 kg; Volumen 0.000667 m3
- demolición: ruo170402 Aluminio. (componente de residuo); rendimiento 1.215 kg; Código LER 17 04 02; Masa del elemento 1 kg; Volumen 0.000667 m3
