# Demolición de forrado de columnas

- Propiedad del archivo: CYPE Ingenieros S.A.
- Formato: FIEBDC-3/2016
- Programa: Generador de precios de la construcción. CYPE Ingenieros, S.A.
- Fecha: 24/10/2024
- Ámbito geográfico: Perú
- Divisa: PEN
- Costes indirectos: 3 %
- Gastos generales: 13 %
- Beneficio industrial: 6 %
- IVA: 18 %

## D Demoliciones

### DH Remates

#### DHF Forrados

**DHF030** m² Demolición de forrado de columnas.
Demolición del forrado de columnas de concreto armado, metálicos, de piedra o madera, constituido por albañilería de ladrillo cerámico y revestimientos, con medios manuales, y carga manual sobre camión o contenedor.
Incluye: Demolición del elemento. Fragmentación de los escombros en piezas manejables. Retirada y acopio de escombros. Limpieza de los restos de obra. Carga manual de escombros sobre camión o contenedor.
Criterio de medición de proyecto: Superficie medida según documentación gráfica de Proyecto.
Criterio de medición de obra: Se medirá la superficie realmente demolida según especificaciones de Proyecto.

| Código | Ud | Descripción | Rendimiento | Precio | Importe |
|---|---|---|---|---|---|
| mo113 | h | Peón de construcción. (mano de obra) | 0.148 | 21.05 | 3.115 |
| % | % | Herramientas | 2 % | 3.115 | 0.062 |
|  |  | Costes directos |  |  | 3.177 |

Residuos:
- demolición: ruo170101 Hormigón (hormigones, morteros y prefabricados). (componente de residuo); rendimiento 38 kg; Código LER 17 01 01; Masa del elemento 1 kg; Volumen 0.000667 m3
- demolición: ruo170102 Ladrillos. (componente de residuo); rendimiento 28.903 kg; Código LER 17 01 02; Masa del elemento 1 kg; Volumen 0.0008 m3
- demolición: ruo170103 Tejas y materiales cerámicos. (componente de residuo); rendimiento 2.76 kg; Código LER 17 01 03; Masa del elemento 1 kg; Volumen 0.0008 m3
- demolición: ruo170802 Materiales de construcción a partir de yeso distintos de los especificados en el código 17 08 01. (componente de residuo); rendimiento 8.625 kg; Código LER 17 08 02; Masa del elemento 1 kg; Volumen 0.001 m3
