# Desmontaje de tubería de instalación de distribución de agua

- Propiedad del archivo: CYPE Ingenieros S.A.
- Formato: FIEBDC-3/2016
- Programa: Generador de precios de la construcción. CYPE Ingenieros, S.A.
- Fecha: 24/10/2024
- Ámbito geográfico: Perú
- Divisa: PEN
- Costes indirectos: 3 %
- Gastos generales: 13 %
- Beneficio industrial: 6 %
- IVA: 18 %

## D Demoliciones

### DI Instalaciones

#### DIF Plomería

**DIF010** m Desmontaje de tubería de instalación de distribución de agua.
Desmontaje de tubos de plomo de entre 1" y 2" de diámetro, en instalación superficial de distribución de agua, con medios manuales, sin deteriorar los elementos constructivos a los que están sujetos, y carga manual sobre camión o contenedor.
Incluye: Desmontaje del elemento. Obturación de las conducciones conectadas al elemento. Retirada y acopio del material desmontado. Limpieza de los restos de obra. Carga manual del material desmontado y restos de obra sobre camión o contenedor.
Criterio de medición de proyecto: Longitud medida según documentación gráfica de Proyecto.
Criterio de medición de obra: Se medirá la longitud realmente desmontada según especificaciones de Proyecto.

| Código | Ud | Descripción | Rendimiento | Precio | Importe |
|---|---|---|---|---|---|
| mo008 | h | Operario plomero. (mano de obra) | 0.111 | 32.35 | 3.591 |
| mo107 | h | Oficial plomero. (mano de obra) | 0.111 | 21.82 | 2.422 |
| % | % | Herramientas | 2 % | 6.013 | 0.120 |
|  |  | Costes directos |  |  | 6.133 |

Residuos:
- demolición: ruo170403 Plomo. (componente de residuo); rendimiento 1.401 kg; Código LER 17 04 03; Masa del elemento 1 kg; Volumen 0.000667 m3
