# Desmontaje de mampara

- Propiedad del archivo: CYPE Ingenieros S.A.
- Formato: FIEBDC-3/2016
- Programa: Generador de precios de la construcción. CYPE Ingenieros, S.A.
- Fecha: 24/10/2024
- Ámbito geográfico: Perú
- Divisa: PEN
- Costes indirectos: 3 %
- Gastos generales: 13 %
- Beneficio industrial: 6 %
- IVA: 18 %

## D Demoliciones

### DP Tabiques

#### DPM Mamparas

**DPM010** m² Desmontaje de mampara.
Desmontaje de mampara separadora ciega formada por paneles de madera, con medios manuales, sin deteriorar los elementos constructivos a los que se sujeta, y carga manual sobre camión o contenedor.
Incluye: Desmontaje del elemento. Retirada y acopio del material desmontado. Limpieza de los restos de obra. Carga manual del material desmontado y restos de obra sobre camión o contenedor.
Criterio de medición de proyecto: Superficie medida según documentación gráfica de Proyecto.
Criterio de medición de obra: Se medirá la superficie realmente desmontada según especificaciones de Proyecto.

| Código | Ud | Descripción | Rendimiento | Precio | Importe |
|---|---|---|---|---|---|
| mo011 | h | Operario de montaje. (mano de obra) | 0.197 | 32.35 | 6.373 |
| mo080 | h | Oficial de montaje. (mano de obra) | 0.197 | 21.86 | 4.306 |
| % | % | Herramientas | 2 % | 10.679 | 0.214 |
|  |  | Costes directos |  |  | 10.893 |

Residuos:
- demolición: ruo170201 Madera. (componente de residuo); rendimiento 10.925 kg; Código LER 17 02 01; Masa del elemento 1 kg; Volumen 0.000909 m3
