# Desmontaje de conjunto de mobiliario de cocina

- Propiedad del archivo: CYPE Ingenieros S.A.
- Formato: FIEBDC-3/2016
- Programa: Generador de precios de la construcción. CYPE Ingenieros, S.A.
- Fecha: 24/10/2024
- Ámbito geográfico: Perú
- Divisa: PEN
- Costes indirectos: 3 %
- Gastos generales: 13 %
- Beneficio industrial: 6 %
- IVA: 18 %

## D Demoliciones

### DS Amoblamiento

#### DSC Cocinas

**DSC020** m Desmontaje de conjunto de mobiliario de cocina.
Desmontaje de conjunto de mobiliario de cocina, con medios manuales, y recuperación del material para su posterior ubicación en otro emplazamiento, sin afectar a la estabilidad de los elementos resistentes a los que puedan estar unidos, y carga manual sobre camión o contenedor.
Criterio de valoración económica: El precio incluye el desmontaje de los accesorios.
Incluye: Desmontaje del elemento. Clasificación y etiquetado. Acopio de los materiales a reutilizar. Carga manual del material a reutilizar sobre camión. Retirada y acopio de los restos de obra. Limpieza de los restos de obra. Carga manual de los restos de obra sobre camión o contenedor.
Criterio de medición de proyecto: Longitud medida según documentación gráfica de Proyecto.
Criterio de medición de obra: Se medirá la longitud realmente desmontada según especificaciones de Proyecto.

| Código | Ud | Descripción | Rendimiento | Precio | Importe |
|---|---|---|---|---|---|
| mo020 | h | Operario de construcción. (mano de obra) | 1.135 | 31.48 | 35.730 |
| mo077 | h | Oficial de construcción. (mano de obra) | 1.135 | 21.86 | 24.811 |
| mo113 | h | Peón de construcción. (mano de obra) | 0.709 | 21.05 | 14.924 |
| % | % | Herramientas | 2 % | 75.465 | 1.509 |
|  |  | Costes directos |  |  | 76.974 |

Residuos:
- demolición: ruo170201 Madera. (componente de residuo); rendimiento 45.6 kg; Código LER 17 02 01; Masa del elemento 1 kg; Volumen 0.000909 m3
- demolición: ruo170407 Metales mezclados. (componente de residuo); rendimiento 1.3 kg; Código LER 17 04 07; Masa del elemento 1 kg; Volumen 0.000667 m3
