# Descanso de plancha estampada en escalera metálica

- Propiedad del archivo: CYPE Ingenieros S.A.
- Formato: FIEBDC-3/2016
- Programa: Generador de precios de la construcción. CYPE Ingenieros, S.A.
- Fecha: 02/04/2024
- Ámbito geográfico: Perú
- Divisa: PEN
- Costes indirectos: 3 %
- Gastos generales: 13 %
- Beneficio industrial: 6 %
- IVA: 18 %

## E Estructuras

### EA Acero

#### EAE Escaleras, pasarelas y plataformas de trabajo

**EAE130** m² Descanso de plancha estampada en escalera metálica.
Descanso de plancha lagrimada, de acero galvanizado S235JR, de 4 mm de espesor nominal y de 6 mm de espesor total, masa nominal 34 kg/m² y 1 pliegue, con uniones soldadas en obra.
Criterio de valoración económica: El precio incluye las soldaduras.
Incluye: Replanteo. Colocación y fijación del descanso. Limpieza final.
Criterio de medición de proyecto: Superficie medida según documentación gráfica de Proyecto.
Criterio de medición de obra: Se medirá la superficie realmente ejecutada según especificaciones de Proyecto.

| Código | Ud | Descripción | Rendimiento | Precio | Importe |
|---|---|---|---|---|---|
| mt07res020nb | m² | Descanso de plancha lagrimada, de acero galvanizado S235JR, de 4 mm de espesor nominal y de 6 mm de espesor total, masa nominal 34 kg/m² y 1 pliegue. (material) | 1 | 369.22 | 369.220 |
| mq08sol020 | h | Equipo y elementos auxiliares para soldadura eléctrica. (maquinaria) | 0.29 | 10.32 | 2.993 |
| mo047 | h | Operario en estructura metálica. (mano de obra) | 0.358 | 32.56 | 11.656 |
| mo094 | h | Oficial en estructura metálica. (mano de obra) | 0.358 | 22.59 | 8.087 |
| % | % | Herramientas | 2 % | 391.956 | 7.839 |
|  |  | Costes directos |  |  | 399.795 |

Residuos:
- colocación: mt07res020nb; factor de residuo 0.0053

## Recursos

**mt07res020nb** m² Descanso de plancha lagrimada
Datos técnicos: Coste energético 856.500 MJ; Emisión de CO2 87.194 kg; Código LER 17 04 05; Masa del elemento 34 kg; Volumen 0.01619 m3
Residuos:
- embalaje: re170203 Plástico. (componente de residuo); rendimiento 0.032 kg; Código LER 17 02 03; Masa del elemento 1 kg; Volumen 0.001667 m3
