# Acero en perfiles conformados en frío

- Propiedad del archivo: CYPE Ingenieros S.A.
- Formato: FIEBDC-3/2016
- Programa: Generador de precios de la construcción. CYPE Ingenieros, S.A.
- Fecha: 24/10/2024
- Ámbito geográfico: Perú
- Divisa: PEN
- Costes indirectos: 3 %
- Gastos generales: 13 %
- Beneficio industrial: 6 %
- IVA: 18 %

## E Estructuras

### EA Acero

#### EAP Perfiles estructurales

**EAP010** kg Acero en perfiles conformados en frío.
Acero A 36, en elementos estructurales formados por piezas simples de perfiles conformados en frío, acabado con dos manos de imprimación antioxidante, colocados con uniones soldadas en obra, a una altura de hasta 3 m.
Criterio de valoración económica: El precio incluye las soldaduras, los cortes, los despuntes, las piezas especiales, los casquillos y los elementos auxiliares de montaje.
Incluye: Limpieza y preparación del plano de apoyo. Replanteo y marcado de los ejes. Colocación y fijación provisional del elemento estructural. Aplomado y nivelación. Ejecución de las uniones soldadas.
Criterio de medición de proyecto: Peso nominal medido según documentación gráfica de Proyecto.
Criterio de medición de obra: Se determinará, a partir del peso obtenido en báscula oficial de las unidades llegadas a obra, el peso de las unidades realmente ejecutadas según especificaciones de Proyecto.

| Código | Ud | Descripción | Rendimiento | Precio | Importe |
|---|---|---|---|---|---|
| mt07ali000h | kg | Acero A 36, en perfiles conformados en frío, según ASTM A 36, piezas simples, para aplicaciones estructurales. Trabajado y montado en taller, para colocar con uniones soldadas en obra. (material) | 1 | 5.77 | 5.770 |
| mq08sol020 | h | Equipo y elementos auxiliares para soldadura eléctrica. (maquinaria) | 0.015 | 10.37 | 0.156 |
| mo047 | h | Operario en estructura metálica. (mano de obra) | 0.019 | 32.76 | 0.622 |
| mo094 | h | Oficial en estructura metálica. (mano de obra) | 0.019 | 22.73 | 0.432 |
| % | % | Herramientas | 2 % | 6.980 | 0.140 |
|  |  | Costes directos |  |  | 7.120 |

Residuos:
- colocación: mt07ali000h; factor de residuo 0.0045

## Recursos

**mt07ali000h** kg Acero A 36, en perfiles conformados en frío
Datos técnicos: Coste energético 9.830 MJ; Emisión de CO2 0.510 kg; Código LER 17 04 05; Masa del elemento 1 kg; Volumen 0.000476 m3
