# Entablado visto de tablas canteadas de madera de roble, de 800x150 mm y 25 mm de espesor, clavadas directamente sobre las viguetas de la losa

- Propiedad del archivo: CYPE INGENIEROS, S.A.
- Formato: FIEBDC-3/2002
- Ámbito geográfico: Perú
- Divisa: PEN
- Costes indirectos: 3.00 %
- Gastos generales: 13.00 %
- Beneficio industrial: 6.00 %
- IVA: 18.00 %

**EMT020** m² Entablado visto de tablas canteadas de madera de roble, de 800x150 mm y 25 mm de espesor, clavadas directamente sobre las viguetas de la losa.
Entablado visto de tablas canteadas de madera de roble, de 800x150 mm y 25 mm de espesor, clavadas directamente sobre las viguetas de la losa, para formación de piso. Incluso preparación de la madera, replanteo, nivelación, cortes y retaceos, fijación oculta con puntas de fierro y formación de huecos.
Incluye: Replanteo de las piezas. Clavado de las piezas al soporte base.
Criterio de medición de proyecto: Superficie medida según documentación gráfica de Proyecto, deduciendo los huecos de superficie mayor de 1 m².
Criterio de medición de obra: Se medirá la superficie realmente ejecutada según especificaciones de Proyecto, deduciendo los huecos de superficie mayor de 1 m².

| Código | Ud | Descripción | Rendimiento | Precio | Importe |
|---|---|---|---|---|---|
| mt07mee200d | m² | Tabla canteada de roble (Quercus robur), de 800x150 mm y 22 mm de espesor, para entablado en losas de madera. (material) | 1.100 | 70.32 | 77.35 |
| mt50spa102 | kg | Clavos de fierro. (material) | 0.200 | 3.00 | 0.60 |
| mo048 | h | Operario en estructura de madera. (mano de obra) | 0.251 | 22.21 | 5.57 |
| mo095 | h | Oficial en estructura de madera. (mano de obra) | 0.251 | 15.33 | 3.85 |
| % | % | Herramientas | 2 % | 87.37 | 1.75 |
|  |  | Costes directos |  |  | 89.12 |
