# Manguito para empalme mecánico de varillas corrugadas de acero

- Propiedad del archivo: CYPE Ingenieros S.A.
- Formato: FIEBDC-3/2016
- Programa: Generador de precios de la construcción. CYPE Ingenieros, S.A.
- Fecha: 02/04/2024
- Ámbito geográfico: Perú
- Divisa: PEN
- Costes indirectos: 3 %
- Gastos generales: 13 %
- Beneficio industrial: 6 %
- IVA: 18 %

## E Estructuras

### EW Elementos especiales

#### EWE Dispositivos de anclaje y empalme de armaduras

**EWE020** Ud Manguito para empalme mecánico de varillas corrugadas de acero.
Manguito de acero bajo en carbono, para empalme mecánico de barras de acero corrugado de 32 mm de diámetro, que permite la transmisión de esfuerzos de tracción y de compresión, mediante aplicación de presión con prensa hidráulica BP 2600 en taller o equipos portátiles BG 400 o BG 750 M para prensado "in situ", que efectúan diversas mordidas al manguito.
Incluye: Replanteo y colocación a tope de las armaduras a unir. Ensamblaje del manguito de empalme entre las armaduras a unir. Ajuste de la prensa alrededor del manguito y la barra. Aplicación de presión hidráulica hasta la deformación del manguito.
Criterio de medición de proyecto: Número de unidades previstas, según documentación gráfica de Proyecto.
Criterio de medición de obra: Se medirá el número de unidades realmente ejecutadas según especificaciones de Proyecto.

| Código | Ud | Descripción | Rendimiento | Precio | Importe |
|---|---|---|---|---|---|
| mt07eed010m | Ud | Manguito de acero bajo en carbono, para empalme mecánico de barras de acero corrugado de 32 mm de diámetro, que permite la transmisión de esfuerzos de tracción y de compresión, mediante aplicación de presión con prensa hidráulica BP 2600 en taller o equipos portátiles BG 400 o BG 750 M para prensado "in situ", que efectúan diversas mordidas al manguito. (material) | 1 | 49.91 | 49.910 |
| mo042 | h | Operario en estructura de concreto. (mano de obra) | 0.062 | 32.56 | 2.019 |
| mo089 | h | Oficial en estructura de concreto. (mano de obra) | 0.062 | 22.59 | 1.401 |
| % | % | Herramientas | 2 % | 53.330 | 1.067 |
|  |  | Costes directos |  |  | 54.397 |

Residuos:
- colocación: mt07eed010m; factor de residuo 0.006

## Recursos

**mt07eed010m** Ud Manguito de acero bajo en carbono
Datos técnicos: Coste energético 5.743 MJ; Emisión de CO2 0.289 kg; Código LER 17 04 05; Masa del elemento 0.19 kg; Volumen 0.00009 m3
Residuos:
- embalaje: re170203 Plástico. (componente de residuo); rendimiento 0.04 kg; Código LER 17 02 03; Masa del elemento 1 kg; Volumen 0.001667 m3
