# Anclaje mecánico con tarugo de expansión y tornillo, en concreto

- Propiedad del archivo: CYPE Ingenieros S.A.
- Formato: FIEBDC-3/2016
- Programa: Generador de precios de la construcción. CYPE Ingenieros, S.A.
- Fecha: 02/04/2024
- Ámbito geográfico: Perú
- Divisa: PEN
- Costes indirectos: 3 %
- Gastos generales: 13 %
- Beneficio industrial: 6 %
- IVA: 18 %

## H Remates y ayudas

### HA Anclajes

#### HAH Sobre concreto

**HAH002** Ud Anclaje mecánico con tarugo de expansión y tornillo, en concreto.
Anclaje mecánico con tarugo de expansión de poliamida y tornillo de acero inoxidable AISI 316, de cabeza avellanada, de 8 mm de diámetro y 60 mm de longitud, para fijación de elemento no estructural a soporte de concreto endurecido.
Incluye: Replanteo de la posición del anclaje. Ejecución de la perforación. Limpieza del polvo resultante. Introducción del anclaje. Atornillado. Limpieza de los restos sobrantes.
Criterio de medición de proyecto: Número de unidades previstas, según documentación gráfica de Proyecto.
Criterio de medición de obra: Se medirá el número de unidades realmente ejecutadas según especificaciones de Proyecto.

| Código | Ud | Descripción | Rendimiento | Precio | Importe |
|---|---|---|---|---|---|
| mt26wur305a | Ud | Anclaje mecánico con tarugo de expansión de poliamida y tornillo de acero inoxidable AISI 316, de cabeza avellanada, de 8 mm de diámetro y 60 mm de longitud. (material) | 1 | 12.74 | 12.740 |
| mo113 | h | Peón de construcción. (mano de obra) | 0.033 | 20.92 | 0.690 |
| % | % | Herramientas | 2 % | 13.430 | 0.269 |
|  |  | Costes directos |  |  | 13.699 |

## Recursos

**mt26wur305a** Ud Anclaje mecánico con tarugo de expansión de poliamida y tornillo de acero inoxidable AISI 316
Datos técnicos: Coste energético 1.935 MJ; Emisión de CO2 0.235 kg; Código LER 17 04 05; Masa del elemento 0.034 kg; Volumen 0.000016 m3
Residuos:
- embalaje: re150101 Envases de papel y cartón. (componente de residuo); rendimiento 0.002 kg; Código LER 15 01 01; Masa del elemento 1 kg; Volumen 0.001333 m3
- embalaje: re170203 Plástico. (componente de residuo); rendimiento 0.001 kg; Código LER 17 02 03; Masa del elemento 1 kg; Volumen 0.001667 m3
