# Recercado de hueco de fachada, prefabricado de concreto

- Propiedad del archivo: CYPE Ingenieros S.A.
- Formato: FIEBDC-3/2016
- Programa: Generador de precios de la construcción. CYPE Ingenieros, S.A.
- Fecha: 02/04/2024
- Ámbito geográfico: Perú
- Divisa: PEN
- Costes indirectos: 3 %
- Gastos generales: 13 %
- Beneficio industrial: 6 %
- IVA: 18 %

## H Remates y ayudas

### HR Remates de fachada

#### HRF Prefabricados de concreto

**HRF050** m Recercado de hueco de fachada, prefabricado de concreto.
Recercado de hueco de fachada, prefabricado de concreto, de color blanco, en piezas de 160x40 mm, con cartela y anclaje metálico de acero inoxidable en su cara inferior; recibido con mortero de cemento, confeccionado en obra, con aditivo hidrófugo, dosificación 1:4; y rejuntado entre piezas y de las uniones con los muros con mortero de juntas especial para prefabricados de concreto. Incluso protector hidrófugo en base acuosa, para tratamiento superficial hidrofugante.
Incluye: Preparación de la superficie de apoyo. Replanteo de las piezas. Corte de las piezas. Colocación de reglas y plomadas sujetas al muro. Colocación, aplomado, nivelación y alineación de las piezas. Rejuntado y limpieza. Aplicación en dos capas del tratamiento superficial hidrofugante.
Criterio de medición de proyecto: Longitud medida por su mayor desarrollo lineal, según documentación gráfica de Proyecto.
Criterio de medición de obra: Se medirá, por su mayor desarrollo lineal, la longitud realmente ejecutada según especificaciones de Proyecto, incluyendo la longitud que pudiera perderse en ingletes.

| Código | Ud | Descripción | Rendimiento | Precio | Importe |
|---|---|---|---|---|---|
| mt08aaa010a | m³ | Agua. (material) | 0.006 | 4.66 | 0.028 |
| mt01arg005a | t | Arena de cantera, para mortero preparado en obra. (material) | 0.03 | 62.38 | 1.871 |
| mt08cem000b | kg | Cemento gris en sacos. (material) | 7.6 | 0.46 | 3.496 |
| mt08adt010 | kg | Aditivo hidrófugo para impermeabilización de morteros u concretos. (material) | 0.152 | 3.74 | 0.568 |
| mt20rhp010k | m | Recercado de hueco de fachada, prefabricado de concreto, de color blanco, en piezas de 160x40 mm, con cartela y anclaje metálico de acero inoxidable en su cara inferior. (material) | 1.1 | 89.27 | 98.197 |
| mt09mcr235 | kg | Mortero de juntas para prefabricados de concreto y piedra artificial, compuesto de cemento, agregados, pigmentos y aditivos especiales. (material) | 0.279 | 7.47 | 2.084 |
| mt28pcs010a | l | Protector hidrófugo en base acuosa, incoloro, autolimpiable, repelente del agua y la suciedad, para tratamiento superficial hidrofugante, para aplicar con brocha sobre superficies de piedra natural o piedra artificial. (material) | 0.2 | 32.97 | 6.594 |
| mq06hor010 | h | Mezcladora de concreto eléctrica con una capacidad de amasado de 160 l. (maquinaria) | 0.014 | 10.4 | 0.146 |
| mo020 | h | Operario de construcción. (mano de obra) | 0.555 | 31.29 | 17.366 |
| mo113 | h | Peón de construcción. (mano de obra) | 0.752 | 20.92 | 15.732 |
| % | % | Herramientas | 2 % | 146.082 | 2.922 |
|  |  | Costes directos |  |  | 149.004 |

Residuos:
- colocación: mt01arg005a Arena de cantera, para mortero preparado en obra; factor de residuo 0.00501329
- colocación: mt08cem000b Cemento gris en sacos; factor de residuo 0.0063
- colocación: mt08adt010 Aditivo hidrófugo para impermeabilización de morteros u concretos; factor de residuo 0.055
- colocación: mt20rhp010k; factor de residuo 0.0084
- colocación: mt09mcr235; factor de residuo 0.035
- colocación: mt28pcs010a; factor de residuo 0.0390762

## Recursos

**mt08aaa010a** m³ Agua
Datos técnicos: Coste energético 60.000 MJ; Emisión de CO2 30.000 kg

**mt01arg005a** t Arena de cantera, para mortero preparado en obra
Datos técnicos: Coste energético 75.000 MJ; Emisión de CO2 4.000 kg; Código LER 01 04 08; Masa del elemento 1000 kg; Volumen 0.666667 m3

**mt08cem000b** kg Cemento gris en sacos
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt08adt010** kg Aditivo hidrófugo para impermeabilización de morteros u concretos
Datos técnicos: Coste energético 71.130 MJ; Emisión de CO2 2.824 kg; Código LER 17 09 04; Masa del elemento 1 kg; Volumen 0.000667 m3
Residuos:
- embalaje: re170203 Plástico; rendimiento 0.032 kg

**mt20rhp010k** m Recercado de hueco de fachada
Datos técnicos: Coste energético 3.139 MJ; Emisión de CO2 1.643 kg; Código LER 17 01 01; Masa del elemento 10.88 kg; Volumen 0.007253 m3
Residuos:
- embalaje: re170201 Madera; rendimiento 0.015 kg
- embalaje: re170203 Plástico; rendimiento 0.008 kg

**mt09mcr235** kg Mortero de juntas para prefabricados de concreto y piedra artificial
Datos técnicos: Coste energético 7.958 MJ; Emisión de CO2 0.580 kg; Código LER 17 09 04; Masa del elemento 1 kg; Volumen 0.000667 m3
Residuos:
- embalaje: re150101 Envases de papel y cartón; rendimiento 0.021 kg
- embalaje: re170201 Madera; rendimiento 0.006 kg
- embalaje: re170203 Plástico; rendimiento 0.009 kg

**mt28pcs010a** l Protector hidrófugo en base acuosa
Datos técnicos: Coste energético 0.564 MJ; Emisión de CO2 0.029 kg; Código LER 17 09 04; Masa del elemento 0.8 kg; Volumen 0.000533 m3
Residuos:
- embalaje: re150104 Envases metálicos. (componente de residuo); rendimiento 0.057 kg; Código LER 15 01 04; Masa del elemento 1 kg; Volumen 0.001667 m3
