# Adaptador

- Propiedad del archivo: CYPE Ingenieros S.A.
- Formato: FIEBDC-3/2016
- Programa: Generador de precios de la construcción. CYPE Ingenieros, S.A.
- Fecha: 24/10/2024
- Ámbito geográfico: Perú
- Divisa: PEN
- Costes indirectos: 3 %
- Gastos generales: 13 %
- Beneficio industrial: 6 %
- IVA: 18 %

## I Instalaciones

### IA Audiovisuales

#### IAA Red de cables coaxiales

**IAA108** Ud Adaptador.
Adaptador con conectores macho, tipo "F" de montaje rápido.
Incluye: Colocación. Conexionado y comprobación de su correcto funcionamiento.
Criterio de medición de proyecto: Número de unidades previstas, según documentación gráfica de Proyecto.
Criterio de medición de obra: Se medirá el número de unidades realmente ejecutadas según especificaciones de Proyecto.

| Código | Ud | Descripción | Rendimiento | Precio | Importe |
|---|---|---|---|---|---|
| mt40irt050b | Ud | Adaptador con conectores macho, tipo "F" de montaje rápido. (material) | 1 | 8.11 | 8.110 |
| mo001 | h | Operario instalador de telecomunicaciones. (mano de obra) | 0.062 | 32.35 | 2.006 |
| mo056 | h | Oficial instalador de telecomunicaciones. (mano de obra) | 0.062 | 21.82 | 1.353 |
| % | % | Herramientas | 2 % | 11.469 | 0.229 |
|  |  | Costes directos |  |  | 11.698 |
