# Termostato de zona

- Propiedad del archivo: CYPE Ingenieros S.A.
- Formato: FIEBDC-3/2016
- Programa: Generador de precios de la construcción. CYPE Ingenieros, S.A.
- Fecha: 24/10/2024
- Ámbito geográfico: Perú
- Divisa: PEN
- Costes indirectos: 3 %
- Gastos generales: 13 %
- Beneficio industrial: 6 %
- IVA: 18 %

## I Instalaciones

### IB Sistemas de climatización

#### IBZ Sistema Airzone

**IBZ005** Ud Termostato de zona.
Interfaz de control de usuario, Blueface AZDI6BLUEZEROCN "AIRZONE", pantalla táctil capacitiva de 3,5" a color, de acero y cristal, conexión por cable, montaje en superficie, color negro, para control de la temperatura, del modo de funcionamiento y de la velocidad del ventilador en el sistema, con lectura de temperatura ambiente y humedad relativa de zona, control de etapas de configuración (aire, radiante o combinado), función Eco-Adapt (selección del nivel de eficiencia energética del sistema), función Sleep, programaciones horarias de las temperaturas de zona y de modo, información de consumo, acceso remoto a otras zonas del sistema, información climática y del consumo de la máquina y 6 idiomas disponibles (español, inglés, francés, italiano, alemán y portugués).
Incluye: Replanteo. Colocación y fijación. Conexionado.
Criterio de medición de proyecto: Número de unidades previstas, según documentación gráfica de Proyecto.
Criterio de medición de obra: Se medirá el número de unidades realmente ejecutadas según especificaciones de Proyecto.

| Código | Ud | Descripción | Rendimiento | Precio | Importe |
|---|---|---|---|---|---|
| mt42air650kd | Ud | Interfaz de control de usuario, Blueface AZDI6BLUEZEROCN "AIRZONE", pantalla táctil capacitiva de 3,5" a color, de acero y cristal, conexión por cable, montaje en superficie, color negro, para control de la temperatura, del modo de funcionamiento y de la velocidad del ventilador en el sistema, con lectura de temperatura ambiente y humedad relativa de zona, control de etapas de configuración (aire, radiante o combinado), función Eco-Adapt (selección del nivel de eficiencia energética del sistema), función Sleep, programaciones horarias de las temperaturas de zona y de modo, información de consumo, acceso remoto a otras zonas del sistema, información climática y del consumo de la máquina y 6 idiomas disponibles (español, inglés, francés, italiano, alemán y portugués). (material) | 1 | 994.18 | 994.180 |
| mo005 | h | Operario instalador de climatización. (mano de obra) | 0.123 | 32.35 | 3.979 |
| mo104 | h | Oficial instalador de climatización. (mano de obra) | 0.099 | 21.82 | 2.160 |
| % | % | Herramientas | 2 % | 1000.319 | 20.006 |
|  |  | Costes directos |  |  | 1020.325 |

## Recursos

**mt42air650kd** Ud Interfaz de control de usuario
Datos técnicos: Coste energético 8.816 MJ; Emisión de CO2 0.586 kg
Residuos:
- embalaje: re150101 Envases de papel y cartón. (componente de residuo); rendimiento 0.18 kg; Código LER 15 01 01; Masa del elemento 1 kg; Volumen 0.001333 m3
- embalaje: re170203 Plástico. (componente de residuo); rendimiento 0.09 kg; Código LER 17 02 03; Masa del elemento 1 kg; Volumen 0.001667 m3
