# Generador de aire caliente con intercambiador de calor a gas, de suelo

- Propiedad del archivo: CYPE Ingenieros S.A.
- Formato: FIEBDC-3/2016
- Programa: Generador de precios de la construcción. CYPE Ingenieros, S.A.
- Fecha: 03/04/2024
- Ámbito geográfico: Perú
- Divisa: PEN
- Costes indirectos: 3 %
- Gastos generales: 13 %
- Beneficio industrial: 6 %
- IVA: 18 %

## I Instalaciones

### IC Calefacción, refrigeración, climatización y agua caliente sanitaria

#### ICK Unidades centralizadas de climatización a gas

**ICK030** Ud Generador de aire caliente con intercambiador de calor a gas, de suelo.
Generador de aire caliente con intercambiador de calor a gas, para instalación en suelo, interior, potencia calorífica nominal 460,6 kW, rendimiento nominal 90,1%, potencia calorífica nominal útil 415 kW, caudal de aire nominal 28700 m³/h, dimensiones 2090x1270x2870 mm, alimentación eléctrica monofásica a 230 V, peso 1100 kg, con cámara de combustión de acero inoxidable AISI 430, quemador a gas, intercambiador de calor de haz de tubos, ventiladores centrífugos de doble aspiración, amoblamiento electrónico de mando, control y seguridad, envolvente de plancha de acero pintada y paneles de acceso desmontables de plancha de zinc, con aislamiento térmico, sin incluir el ducto para evacuación de los productos de la combustión. Totalmente montado, conexionado y puesto en marcha por la empresa instaladora para la comprobación de su correcto funcionamiento.
Incluye: Replanteo del generador. Colocación y fijación del generador y sus accesorios. Conexionado con las redes de conducción de agua, de gas y eléctrica. Puesta en marcha.
Criterio de medición de proyecto: Número de unidades previstas, según documentación gráfica de Proyecto.
Criterio de medición de obra: Se medirá el número de unidades realmente ejecutadas según especificaciones de Proyecto.

| Código | Ud | Descripción | Rendimiento | Precio | Importe |
|---|---|---|---|---|---|
| mt42tnc065k | Ud | Generador de aire caliente con intercambiador de calor a gas, para instalación en suelo, interior, potencia calorífica nominal 460,6 kW, rendimiento nominal 90,1%, potencia calorífica nominal útil 415 kW, caudal de aire nominal 28700 m³/h, dimensiones 2090x1270x2870 mm, alimentación eléctrica monofásica a 230 V, peso 1100 kg, con cámara de combustión de acero inoxidable AISI 430, quemador a gas, intercambiador de calor de haz de tubos, ventiladores centrífugos de doble aspiración, amoblamiento electrónico de mando, control y seguridad, envolvente de plancha de acero pintada y paneles de acceso desmontables de plancha de zinc, con aislamiento térmico. (material) | 1 | 113774.72 | 113774.720 |
| mo005 | h | Operario instalador de climatización. (mano de obra) | 15.358 | 32.15 | 493.760 |
| mo104 | h | Oficial instalador de climatización. (mano de obra) | 15.358 | 21.68 | 332.961 |
| % | % | Herramientas | 2 % | 114601.441 | 2292.029 |
|  |  | Costes directos |  |  | 116893.470 |
