# Conmutador de cruce empotrado

- Propiedad del archivo: CYPE Ingenieros S.A.
- Formato: FIEBDC-3/2016
- Programa: Generador de precios de la construcción. CYPE Ingenieros, S.A.
- Fecha: 02/04/2024
- Ámbito geográfico: Perú
- Divisa: PEN
- Costes indirectos: 3 %
- Gastos generales: 13 %
- Beneficio industrial: 6 %
- IVA: 18 %

## I Instalaciones

### IE Eléctricas

#### IEM Mecanismos

**IEM040** Ud Conmutador de cruce empotrado.
Conmutador de cruce, con indicador de posición luminoso, gama alta, intensidad asignada 10 AX, tensión asignada 250 V, con tecla redonda con visor, de color blanco y marco embellecedor para 1 elemento, de color blanco. Instalación empotrada.
Criterio de valoración económica: El precio no incluye la caja para mecanismo empotrado.
Incluye: Montaje, conexionado y comprobación de su correcto funcionamiento.
Criterio de medición de proyecto: Número de unidades previstas, según documentación gráfica de Proyecto.
Criterio de medición de obra: Se medirá el número de unidades realmente ejecutadas según especificaciones de Proyecto.

| Código | Ud | Descripción | Rendimiento | Precio | Importe |
|---|---|---|---|---|---|
| mt33gag310a | Ud | Conmutador de cruce para empotrar, con indicador de posición luminoso, gama alta, intensidad asignada 10 AX, tensión asignada 250 V, según EN 60669. (material) | 1 | 117.83 | 117.830 |
| mt33gag116a | Ud | Tecla redonda con visor, para interruptor/conmutador con indicador de posición luminoso, gama alta, de color blanco. (material) | 1 | 20.99 | 20.990 |
| mt33gag950a | Ud | Marco embellecedor para 1 elemento, gama alta, de color blanco. (material) | 1 | 14.34 | 14.340 |
| mo003 | h | Operario electricista. (mano de obra) | 0.234 | 32.15 | 7.523 |
| % | % | Herramientas | 2 % | 160.683 | 3.214 |
|  |  | Costes directos |  |  | 163.897 |
