# Filtro retenedor de residuos

- Propiedad del archivo: CYPE Ingenieros S.A.
- Formato: FIEBDC-3/2016
- Programa: Generador de precios de la construcción. CYPE Ingenieros, S.A.
- Fecha: 24/10/2024
- Ámbito geográfico: Perú
- Divisa: PEN
- Costes indirectos: 3 %
- Gastos generales: 13 %
- Beneficio industrial: 6 %
- IVA: 18 %

## I Instalaciones

### IF Plomería

#### IFW Elementos

**IFW020** Ud Filtro retenedor de residuos.
Filtro retenedor de residuos de fierro fundido, con tamiz de acero inoxidable con perforaciones de 1,5 mm de diámetro, con bridas de 5", para una presión máxima de trabajo de 16 bar y una temperatura máxima de 200°C.
Incluye: Replanteo. Colocación. Conexionado y comprobación de su correcto funcionamiento.
Criterio de medición de proyecto: Número de unidades previstas, según documentación gráfica de Proyecto.
Criterio de medición de obra: Se medirá el número de unidades realmente ejecutadas según especificaciones de Proyecto.

| Código | Ud | Descripción | Rendimiento | Precio | Importe |
|---|---|---|---|---|---|
| mt37www060m | Ud | Filtro retenedor de residuos de fierro fundido, con tamiz de acero inoxidable con perforaciones de 1,5 mm de diámetro, con bridas de 5", para una presión máxima de trabajo de 16 bar y una temperatura máxima de 200°C. (material) | 1 | 899.38 | 899.380 |
| mt37www010 | Ud | Material auxiliar para instalaciones sanitarias. (material) | 1 | 5.18 | 5.180 |
| mo008 | h | Operario plomero. (mano de obra) | 0.37 | 32.35 | 11.970 |
| mo107 | h | Oficial plomero. (mano de obra) | 0.37 | 21.82 | 8.073 |
| % | % | Herramientas | 2 % | 924.603 | 18.492 |
|  |  | Costes directos |  |  | 943.095 |

## Recursos

**mt37www060m** Ud Filtro retenedor de residuos de fierro fundido
Datos técnicos: Coste energético 860.211 MJ; Emisión de CO2 53.678 kg
Residuos:
- embalaje: re150101 Envases de papel y cartón. (componente de residuo); rendimiento 0.086 kg; Código LER 15 01 01; Masa del elemento 1 kg; Volumen 0.001333 m3
