# Válvula de retención

- Propiedad del archivo: CYPE Ingenieros S.A.
- Formato: FIEBDC-3/2016
- Programa: Generador de precios de la construcción. CYPE Ingenieros, S.A.
- Fecha: 03/04/2024
- Ámbito geográfico: Perú
- Divisa: PEN
- Costes indirectos: 3 %
- Gastos generales: 13 %
- Beneficio industrial: 6 %
- IVA: 18 %

## I Instalaciones

### IF Plomería

#### IFW Elementos

**IFW040** Ud Válvula de retención.
Válvula de retención de doble clapeta, con cuerpo de fierro fundido y clapeta, eje y resorte de acero inoxidable, DN 250 mm, PN 16 atm.
Incluye: Replanteo. Colocación. Conexionado y comprobación de su correcto funcionamiento.
Criterio de medición de proyecto: Número de unidades previstas, según documentación gráfica de Proyecto.
Criterio de medición de obra: Se medirá el número de unidades realmente ejecutadas según especificaciones de Proyecto.

| Código | Ud | Descripción | Rendimiento | Precio | Importe |
|---|---|---|---|---|---|
| mt37svr020j | Ud | Válvula de retención de doble clapeta, con cuerpo de fierro fundido y clapeta, eje y resorte de acero inoxidable, DN 250 mm, PN 16 atm. (material) | 1 | 1440.65 | 1440.650 |
| mt37www010 | Ud | Material auxiliar para instalaciones sanitarias. (material) | 1 | 5.16 | 5.160 |
| mo008 | h | Operario plomero. (mano de obra) | 0.617 | 32.15 | 19.837 |
| mo107 | h | Oficial plomero. (mano de obra) | 0.617 | 21.68 | 13.377 |
| % | % | Herramientas | 2 % | 1479.024 | 29.580 |
|  |  | Costes directos |  |  | 1508.604 |

## Recursos

**mt37svr020j** Ud Válvula de retención de doble clapeta
Datos técnicos: Coste energético 721.247 MJ; Emisión de CO2 60.744 kg
Residuos:
- embalaje: re150101 Envases de papel y cartón. (componente de residuo); rendimiento 0.086 kg; Código LER 15 01 01; Masa del elemento 1 kg; Volumen 0.001333 m3
