# Instalación interior de gas en local

- Propiedad del archivo: CYPE Ingenieros S.A.
- Formato: FIEBDC-3/2016
- Programa: Generador de precios de la construcción. CYPE Ingenieros, S.A.
- Fecha: 03/04/2024
- Ámbito geográfico: Perú
- Divisa: PEN
- Costes indirectos: 3 %
- Gastos generales: 13 %
- Beneficio industrial: 6 %
- IVA: 18 %

## I Instalaciones

### IG Gases combustibles

#### IGI Instalación interior

**IGI020** Ud Instalación interior de gas en local.
Instalación interior de gas en local, con dotación para 2 aparatos, realizada con tubería de cobre, con vaina metálica, que conecta la llave de local privado con cada uno de los aparatos a gas, compuesta de los siguientes tramos: tramo común de 3/4" mm de diámetro y 10 m de longitud y 2 ramificaciones a cada consumo, de 3/4" mm de diámetro y 8 m de longitud y de 3/4" mm de diámetro y 7 m de longitud. Incluso llaves macho-macho de conexión de aparato para el corte de suministro de gas, con pata y conexiones por junta plana, pasta de relleno y elementos de sujeción, colocados mediante soldadura por capilaridad.
Criterio de valoración económica: El precio no incluye la llave de vivienda.
Incluye: Replanteo del recorrido de las tuberías y de la situación de las llaves. Colocación de la vaina. Colocación y fijación de tubos y llaves. Montaje, conexionado y comprobación de su correcto funcionamiento.
Criterio de medición de proyecto: Número de unidades previstas, según documentación gráfica de Proyecto.
Criterio de medición de obra: Se medirá el número de unidades realmente ejecutadas según especificaciones de Proyecto.

| Código | Ud | Descripción | Rendimiento | Precio | Importe |
|---|---|---|---|---|---|
| mt43tco020cg | m | Tubo rígido de cobre C12200, 3/4" de diámetro nominal, según ASTM B88, suministrado en tramos de 20 ft de longitud, con el precio incrementado el 30% en concepto de accesorios y piezas especiales. (material) | 25 | 44.08 | 1102.000 |
| mt43www022c | m | Tubo metálico de 1 1/2" de diámetro y 1/16" de espesor, incluso abrazaderas, elementos de sujeción y accesorios (curvas, manguitos, tes y codos). (material) | 20 | 11.89 | 237.800 |
| mt27tec020 | kg | Pasta hidrófuga. (material) | 0.8 | 2.22 | 1.776 |
| mt43acv010c | Ud | Llave macho-macho con pata y conexiones por junta plana, con rosca cilíndrica GAS de 3/4" de diámetro. (material) | 2 | 37.81 | 75.620 |
| mo010 | h | Operario instalador de gas. (mano de obra) | 6.723 | 32.15 | 216.144 |
| mo109 | h | Oficial instalador de gas. (mano de obra) | 6.723 | 21.68 | 145.755 |
| % | % | Herramientas | 2 % | 1779.095 | 35.582 |
|  |  | Costes directos |  |  | 1814.677 |

Residuos:
- colocación: mt43tco020cg; factor de residuo 0.037407
- colocación: mt43www022c; factor de residuo 0.035
- colocación: mt27tec020 Pasta hidrófuga; factor de residuo 0.0525

## Recursos

**mt43tco020cg** m Tubo rígido de cobre C12200
Datos técnicos: Coste energético 24.938 MJ; Emisión de CO2 0.480 kg; Código LER 17 04 01; Masa del elemento 0.676557 kg; Volumen 0.000451 m3

**mt43www022c** m Tubo metálico de 1 1/2" de diámetro y 1/16" de espesor
Datos técnicos: Coste energético 16.235 MJ; Emisión de CO2 0.744 kg; Código LER 17 04 05; Masa del elemento 1.47 kg; Volumen 0.0007 m3
Residuos:
- embalaje: re170201 Madera. (componente de residuo); rendimiento 0.011 kg; Código LER 17 02 01; Masa del elemento 1 kg; Volumen 0.000909 m3
- embalaje: re170203 Plástico. (componente de residuo); rendimiento 0.003 kg; Código LER 17 02 03; Masa del elemento 1 kg; Volumen 0.001667 m3

**mt27tec020** kg Pasta hidrófuga
Datos técnicos: Coste energético 0.218 MJ; Emisión de CO2 0.011 kg; Código LER 17 09 04; Masa del elemento 1 kg; Volumen 0.000667 m3
Residuos:
- embalaje: re170203 Plástico; rendimiento 0.002 kg

**mt43acv010c** Ud Llave macho-macho con pata y conexiones por junta plana, con rosca cilíndrica GAS de 3/4" de diámetro
Datos técnicos: Coste energético 124.786 MJ; Emisión de CO2 8.439 kg
Residuos:
- embalaje: re150101 Envases de papel y cartón. (componente de residuo); rendimiento 0.072 kg; Código LER 15 01 01; Masa del elemento 1 kg; Volumen 0.001333 m3
