# Tubería de cobre, para gas

- Propiedad del archivo: CYPE Ingenieros S.A.
- Formato: FIEBDC-3/2016
- Programa: Generador de precios de la construcción. CYPE Ingenieros, S.A.
- Fecha: 24/10/2024
- Ámbito geográfico: Perú
- Divisa: PEN
- Costes indirectos: 3 %
- Gastos generales: 13 %
- Beneficio industrial: 6 %
- IVA: 18 %

## I Instalaciones

### IH Tuberías para fluidos

#### IHC Tuberías de cobre

**IHC110** m Tubería de cobre, para gas.
Tubería para gas, formada por tubo rígido de cobre C12200, 3/8" de diámetro nominal. Instalación en superficie. Incluso material auxiliar para montaje y sujeción a la obra, accesorios y piezas especiales.
Incluye: Replanteo. Colocación y fijación de tubos, accesorios y piezas especiales.
Criterio de medición de proyecto: Longitud medida según documentación gráfica de Proyecto.
Criterio de medición de obra: Se medirá la longitud realmente ejecutada según especificaciones de Proyecto.

| Código | Ud | Descripción | Rendimiento | Precio | Importe |
|---|---|---|---|---|---|
| mt43tco420a | Ud | Material auxiliar para montaje y sujeción a la obra de las tuberías de cobre C12200, de 10 mm (3/8") de diámetro nominal. (material) | 1 | 0.92 | 0.920 |
| mt43tco020ag | m | Tubo rígido de cobre C12200, 3/8" de diámetro nominal, según ASTM B88, suministrado en tramos de 20 ft de longitud, con el precio incrementado el 30% en concepto de accesorios y piezas especiales. (material) | 1 | 24 | 24.000 |
| mo010 | h | Operario instalador de gas. (mano de obra) | 0.247 | 32.35 | 7.990 |
| mo109 | h | Oficial instalador de gas. (mano de obra) | 0.247 | 21.82 | 5.390 |
| % | % | Herramientas | 2 % | 38.300 | 0.766 |
|  |  | Costes directos |  |  | 39.066 |

Residuos:
- colocación: mt43tco020ag; factor de residuo 0.0418792

## Recursos

**mt43tco020ag** m Tubo rígido de cobre C12200
Datos técnicos: Coste energético 10.866 MJ; Emisión de CO2 0.209 kg; Código LER 17 04 01; Masa del elemento 0.2948 kg; Volumen 0.000197 m3
