# Luminaria antideflagrante con lámpara LED, para garaje

- Propiedad del archivo: CYPE Ingenieros S.A.
- Formato: FIEBDC-3/2016
- Programa: Generador de precios de la construcción. CYPE Ingenieros, S.A.
- Fecha: 03/04/2024
- Ámbito geográfico: Perú
- Divisa: PEN
- Costes indirectos: 3 %
- Gastos generales: 13 %
- Beneficio industrial: 6 %
- IVA: 18 %

## I Instalaciones

### II Iluminación

#### III Interior

**III012** Ud Luminaria antideflagrante con lámpara LED, para garaje.
Luminaria a prueba de explosiones, para zona 2/22, con grados de protección IP68 e IK10, de de 727 mm de longitud y 83 mm de diámetro mm, de 16 W, alimentación a 220/240 V y 50-60 Hz, con 1 lámpara LED, temperatura de color 4000 K, índice de deslumbramiento unificado menor de 19, índice de reproducción cromática mayor de 80, flujo luminoso 2670 lúmenes, difusor de policarbonato opal con resistencia a los rayos UV, cuerpo de aluminio y tapas de ABS. Instalación en la superficie del techo en garaje.
Incluye: Replanteo. Montaje, conexionado y comprobación de su correcto funcionamiento.
Criterio de medición de proyecto: Número de unidades previstas, según documentación gráfica de Proyecto.
Criterio de medición de obra: Se medirá el número de unidades realmente ejecutadas según especificaciones de Proyecto.

| Código | Ud | Descripción | Rendimiento | Precio | Importe |
|---|---|---|---|---|---|
| mt34lgg110d | Ud | Luminaria a prueba de explosiones, para zona 2/22, con grados de protección IP68 e IK10, de de 727 mm de longitud y 83 mm de diámetro mm, de 16 W, alimentación a 220/240 V y 50-60 Hz, con 1 lámpara LED, temperatura de color 4000 K, índice de deslumbramiento unificado menor de 19, índice de reproducción cromática mayor de 80, flujo luminoso 2670 lúmenes, difusor de policarbonato opal con resistencia a los rayos UV, cuerpo de aluminio y tapas de ABS, con bridas de sujeción de acero cincado. (material) | 1 | 1864.53 | 1864.530 |
| mo003 | h | Operario electricista. (mano de obra) | 0.321 | 32.15 | 10.320 |
| mo102 | h | Oficial electricista. (mano de obra) | 0.321 | 21.68 | 6.959 |
| % | % | Herramientas | 2 % | 1881.809 | 37.636 |
|  |  | Costes directos |  |  | 1919.445 |
