# Detector de movimiento por infrarrojos Z-Wave. Instalación en superficie

- Propiedad del archivo: CYPE Ingenieros S.A.
- Formato: FIEBDC-3/2016
- Programa: Generador de precios de la construcción. CYPE Ingenieros, S.A.
- Fecha: 29/08/2025
- Ámbito geográfico: Perú
- Divisa: PEN
- Costes indirectos: 3 %
- Gastos generales: 13 %
- Beneficio industrial: 6 %
- IVA: 18 %

## I Instalaciones

### IM Domóticas e inmóticas

#### IMZ Componentes del sistema Z-Wave

**IMZ120** Ud Detector de movimiento por infrarrojos Z-Wave. Instalación en superficie.
Detector de movimiento por infrarrojos con sensor de intensidad luminosa, de superficie, Z-Wave, de 85x85x48 mm, color blanco, frecuencia de funcionamiento 868,42 MHz, ángulo de detección de 110° y alcance de 10 m de diámetro a 1,8 m de altura para montaje en pared, ángulo de detección de 360° y alcance de 5 m de diámetro a 2,8 m de altura para montaje en techo, grado de protección IP20, alimentación a pilas. Instalación en superficie. Incluso elementos de fijación.
Incluye: Colocación. Montaje, conexionado y comprobación de su correcto funcionamiento.
Criterio de medición de proyecto: Número de unidades previstas, según documentación gráfica de Proyecto.
Criterio de medición de obra: Se medirá el número de unidades realmente ejecutadas según especificaciones de Proyecto.

| Código | Ud | Descripción | Rendimiento | Precio | Importe |
|---|---|---|---|---|---|
| mt35dzs025a | Ud | Detector de movimiento por infrarrojos con sensor de intensidad luminosa, de superficie, Z-Wave, de 85x85x48 mm, color blanco, frecuencia de funcionamiento 868,42 MHz, ángulo de detección de 110° y alcance de 10 m de diámetro a 1,8 m de altura para montaje en pared, ángulo de detección de 360° y alcance de 5 m de diámetro a 2,8 m de altura para montaje en techo, grado de protección IP20, alimentación a pilas, con elementos de fijación. (material) | 1 | 349.25 | 349.250 |
| mo123 | h | Especialista en la puesta en marcha de instalaciones. (mano de obra) | 0.432 | 63.87 | 27.592 |
| % | % | Herramientas | 2 % | 376.842 | 7.537 |
|  |  | Costes directos |  |  | 384.379 |
