# Válvula antirretorno de seguridad

- Propiedad del archivo: CYPE Ingenieros S.A.
- Formato: FIEBDC-3/2016
- Programa: Generador de precios de la construcción. CYPE Ingenieros, S.A.
- Fecha: 03/04/2024
- Ámbito geográfico: Perú
- Divisa: PEN
- Costes indirectos: 3 %
- Gastos generales: 13 %
- Beneficio industrial: 6 %
- IVA: 18 %

## I Instalaciones

### IS Evacuación de aguas

#### ISS Colectores suspendidos

**ISS005** Ud Válvula antirretorno de seguridad.
Válvula antirretorno de PVC, de 500 mm de diámetro, con clapeta de polipropileno, junta labiada y registro en la parte superior, colocada entre el colector de salida y la acometida.
Incluye: Montaje, conexionado y comprobación de su correcto funcionamiento.
Criterio de medición de proyecto: Número de unidades previstas, según documentación gráfica de Proyecto.
Criterio de medición de obra: Se medirá el número de unidades realmente ejecutadas según especificaciones de Proyecto.

| Código | Ud | Descripción | Rendimiento | Precio | Importe |
|---|---|---|---|---|---|
| mt11pvj030av | Ud | Válvula antirretorno de PVC, de 500 mm de diámetro, con clapeta de polipropileno, junta labiada y registro en la parte superior. (material) | 1 | 23562.22 | 23562.220 |
| mo008 | h | Operario plomero. (mano de obra) | 0.925 | 32.15 | 29.739 |
| % | % | Herramientas | 2 % | 23591.959 | 471.839 |
|  |  | Costes directos |  |  | 24063.798 |

Residuos:
- colocación: mt11pvj030av; factor de residuo 0.0165

## Recursos

**mt11pvj030av** Ud Válvula antirretorno de PVC
Datos técnicos: Coste energético 1766.145 MJ; Emisión de CO2 87.722 kg; Código LER 17 02 03; Masa del elemento 18.23 kg; Volumen 0.030383 m3
Residuos:
- embalaje: re150101 Envases de papel y cartón. (componente de residuo); rendimiento 0.042 kg; Código LER 15 01 01; Masa del elemento 1 kg; Volumen 0.001333 m3
