# Montacargas

- Propiedad del archivo: CYPE Ingenieros S.A.
- Formato: FIEBDC-3/2016
- Programa: Generador de precios de la construcción. CYPE Ingenieros, S.A.
- Fecha: 24/10/2024
- Ámbito geográfico: Perú
- Divisa: PEN
- Costes indirectos: 3 %
- Gastos generales: 13 %
- Beneficio industrial: 6 %
- IVA: 18 %

## I Instalaciones

### IT Transporte

#### ITC Montacargas

**ITC010** Ud Montacargas.
Montacargas hidráulico para 3000 kg, de 6 detenidas (6 m), de 2,5x6 m de plataforma, con guías y dos pistones. Totalmente montado, conexionado y probado.
Incluye: Replanteo. Instalación del montacargas. Conexionado con la red eléctrica.
Criterio de medición de proyecto: Número de unidades previstas, según documentación gráfica de Proyecto.
Criterio de medición de obra: Se medirá el número de unidades realmente ejecutadas según especificaciones de Proyecto.

| Código | Ud | Descripción | Rendimiento | Precio | Importe |
|---|---|---|---|---|---|
| mt39mch010he | Ud | Montacargas hidráulico para 3000 kg, de 6 detenidas (6 m), de 2,5x6 m de plataforma, con guías y dos pistones. (material) | 1 | 192312.68 | 192312.680 |
| mo016 | h | Operario instalador de aparatos elevadores. (mano de obra) | 131.865 | 32.35 | 4265.833 |
| mo085 | h | Oficial instalador de aparatos elevadores. (mano de obra) | 131.865 | 21.82 | 2877.294 |
| % | % | Herramientas | 2 % | 199455.807 | 3989.116 |
|  |  | Costes directos |  |  | 203444.923 |
