# Acceso de ventilación para interiores

- Propiedad del archivo: CYPE Ingenieros S.A.
- Formato: FIEBDC-3/2016
- Programa: Generador de precios de la construcción. CYPE Ingenieros, S.A.
- Fecha: 24/10/2024
- Ámbito geográfico: Perú
- Divisa: PEN
- Costes indirectos: 3 %
- Gastos generales: 13 %
- Beneficio industrial: 6 %
- IVA: 18 %

## I Instalaciones

### IV Ventilación

#### IVM Ventilación mecánica

**IVM021** Ud Acceso de ventilación para interiores.
Acceso de ventilación graduable de poliestireno en ejecución redonda, adecuada para extracción e impulsión, de 80 mm de diámetro, formada por un cuerpo con junta elástica de EPDM, un obturador central graduable y una rejilla central obturable.
Incluye: Replanteo. Colocación.
Criterio de medición de proyecto: Número de unidades previstas, según documentación gráfica de Proyecto.
Criterio de medición de obra: Se medirá el número de unidades realmente ejecutadas según especificaciones de Proyecto.

| Código | Ud | Descripción | Rendimiento | Precio | Importe |
|---|---|---|---|---|---|
| mt42svi190a | Ud | Acceso de ventilación graduable de poliestireno en ejecución redonda, adecuada para extracción e impulsión, de 80 mm de diámetro, formada por un cuerpo con junta elástica de EPDM, un obturador central graduable y una rejilla central obturable. (material) | 1 | 60.36 | 60.360 |
| mo005 | h | Operario instalador de climatización. (mano de obra) | 0.185 | 32.35 | 5.985 |
| mo104 | h | Oficial instalador de climatización. (mano de obra) | 0.185 | 21.82 | 4.037 |
| % | % | Herramientas | 2 % | 70.382 | 1.408 |
|  |  | Costes directos |  |  | 71.790 |
