# Sombrerete

- Propiedad del archivo: CYPE Ingenieros S.A.
- Formato: FIEBDC-3/2016
- Programa: Generador de precios de la construcción. CYPE Ingenieros, S.A.
- Fecha: 03/04/2024
- Ámbito geográfico: Perú
- Divisa: PEN
- Costes indirectos: 3 %
- Gastos generales: 13 %
- Beneficio industrial: 6 %
- IVA: 18 %

## I Instalaciones

### IV Ventilación

#### IVN Ventilación natural

**IVN040** Ud Sombrerete.
Sombrerete contra la lluvia de plancha galvanizada, para ducto de salida de 315 mm de diámetro exterior en techo inclinado con cobertura de teja, acabado liso, con malla de protección contra la entrada de hojas y pájaros, babero de plomo y cuello de conexión a ducto.
Incluye: Replanteo. Colocación.
Criterio de medición de proyecto: Número de unidades previstas, según documentación gráfica de Proyecto.
Criterio de medición de obra: Se medirá el número de unidades realmente ejecutadas según especificaciones de Proyecto.

| Código | Ud | Descripción | Rendimiento | Precio | Importe |
|---|---|---|---|---|---|
| mt42svs270lf | Ud | Sombrerete contra la lluvia de plancha galvanizada, para ducto de salida de 315 mm de diámetro exterior en techo inclinado con cobertura de teja, acabado liso, con malla de protección contra la entrada de hojas y pájaros, babero de plomo y cuello de conexión a ducto. (material) | 1 | 1401.82 | 1401.820 |
| mo020 | h | Operario de construcción. (mano de obra) | 0.21 | 31.29 | 6.571 |
| mo112 | h | Peón especializado de construcción. (mano de obra) | 0.105 | 21.26 | 2.232 |
| % | % | Herramientas | 2 % | 1410.623 | 28.212 |
|  |  | Costes directos |  |  | 1438.835 |

## Recursos

**mt42svs270lf** Ud Sombrerete contra la lluvia de plancha galvanizada
Datos técnicos: Coste energético 226.623 MJ; Emisión de CO2 24.177 kg
Residuos:
- embalaje: re150101 Envases de papel y cartón. (componente de residuo); rendimiento 1.338 kg; Código LER 15 01 01; Masa del elemento 1 kg; Volumen 0.001333 m3
