# Punto de inspección y de evacuación de condensados, para exterior

- Propiedad del archivo: CYPE Ingenieros S.A.
- Formato: FIEBDC-3/2016
- Programa: Generador de precios de la construcción. CYPE Ingenieros, S.A.
- Fecha: 03/04/2024
- Ámbito geográfico: Perú
- Divisa: PEN
- Costes indirectos: 3 %
- Gastos generales: 13 %
- Beneficio industrial: 6 %
- IVA: 18 %

## I Instalaciones

### IV Ventilación

#### IVU Ventilación geotérmica: pozos canadienses

**IVU030** Ud Punto de inspección y de evacuación de condensados, para exterior.
Punto de inspección y de evacuación de condensados, para exterior, formado por pozo de registro de polietileno de alta densidad (PEAD/HDPE), de 315 mm de diámetro y 2420 mm de altura, con tapa de registro con junta de EPDM, acceso de 300 mm de diámetro nominal, base, una entrada y una salida para ducto de 200 mm de diámetro.
Criterio de valoración económica: El precio no incluye la excavación ni el relleno.
Incluye: Colocación. Conexionado. Comprobación de su correcto funcionamiento.
Criterio de medición de proyecto: Número de unidades previstas, según documentación gráfica de Proyecto.
Criterio de medición de obra: Se medirá el número de unidades realmente ejecutadas según especificaciones de Proyecto.

| Código | Ud | Descripción | Rendimiento | Precio | Importe |
|---|---|---|---|---|---|
| mt42vgg030a | Ud | Pozo de registro de polietileno de alta densidad (PEAD/HDPE), de 315 mm de diámetro y 2420 mm de altura, con tapa de registro con junta de EPDM, acceso de 300 mm de diámetro nominal, base, una entrada y una salida para ducto de 200 mm de diámetro. (material) | 1 | 27765.32 | 27765.320 |
| mo011 | h | Operario de montaje. (mano de obra) | 0.37 | 32.15 | 11.896 |
| mo080 | h | Oficial de montaje. (mano de obra) | 0.37 | 21.72 | 8.036 |
| % | % | Herramientas | 2 % | 27785.252 | 555.705 |
|  |  | Costes directos |  |  | 28340.957 |
