# Puerta interior de acceso, de madera

- Propiedad del archivo: CYPE Ingenieros S.A.
- Formato: FIEBDC-3/2016
- Programa: Generador de precios de la construcción. CYPE Ingenieros, S.A.
- Fecha: 29/08/2025
- Ámbito geográfico: Perú
- Divisa: PEN
- Costes indirectos: 3 %
- Gastos generales: 13 %
- Beneficio industrial: 6 %
- IVA: 18 %

## L Carpintería, closets, vidrios y protecciones solares

### LE Puerta de acceso

#### LEM De madera

**LEM010** Ud Puerta interior de acceso, de madera.
Puerta interior de acceso de 210x90x4,5 cm, hoja de tablero de MDF de 3 mm de espesor, con chapa de madera de pino, relleno interior con parrilla tipo honey comb (panal de abeja) y bastidores de madera de pino con refuerzo para instalar la cerradura, barnizada en taller; marco de madera maciza del mismo material y acabado que la hoja. Incluso, herrería de colgar, cierre y manija sobre escudo largo de latón, color negro, acabado brillante, serie básica.
Incluye: Colocación, aplomado y nivelación de marcos. Recibido a la obra de los elementos de fijación de marcos. Colocación de los herrería de colgar. Colocación de la hoja. Colocación de los herrería de cierre. Colocación de accesorios.
Criterio de medición de proyecto: Número de unidades previstas, según documentación gráfica de Proyecto.
Criterio de medición de obra: Se medirá el número de unidades realmente ejecutadas según especificaciones de Proyecto.

| Código | Ud | Descripción | Rendimiento | Precio | Importe |
|---|---|---|---|---|---|
| mt22aap040pwa | Ud | Marco de madera maciza, para puerta de una hoja, de 210x90x4,5 cm, con elementos de fijación. (material) | 1 | 58.5 | 58.500 |
| mt22ppe040dab | Ud | Hoja de puerta de acceso lisa de tablero de MDF de 3 mm de espesor, con chapa de madera de pino, barnizada en taller, de 210x90x4,5 cm, relleno interior con parrilla tipo honey comb (panal de abeja) y bastidores de madera de pino con refuerzo para instalar la cerradura. (material) | 1 | 195.86 | 195.860 |
| mt23ial010a | Ud | Bisagra de seguridad de 140x70 mm, de latón, color negro, acabado brillante, para puertas de acceso. (material) | 4 | 21.48 | 85.920 |
| mt23ppb031 | Ud | Tornillo de latón 21/35 mm. (material) | 24 | 0.25 | 6.000 |
| mt23ppa010 | Ud | Cerradura de embutir, frente, accesorios y tornillos de atado, para puertas de acceso. (material) | 1 | 74.67 | 74.670 |
| mt23hal010aa | Ud | Juego de manija y escudo largo de latón, color negro, acabado brillante, serie básica, para puertas de acceso. (material) | 1 | 43.4 | 43.400 |
| mt23hal020a | Ud | Tirador exterior con escudo, de latón, color negro, acabado brillante, serie básica, para puertas de acceso. (material) | 1 | 31.54 | 31.540 |
| mt23hal100a | Ud | Mirilla óptica gran angular de 14 mm de diámetro y 35 a 60 mm de longitud, con tapa incorporada, de latón, color negro, acabado brillante, serie básica, para puertas de acceso. (material) | 1 | 4 | 4.000 |
| mo017 | h | Operario carpintero. (mano de obra) | 1.85 | 33.34 | 61.679 |
| mo058 | h | Oficial carpintero. (mano de obra) | 1.85 | 22.96 | 42.476 |
| % | % | Herramientas | 2 % | 604.045 | 12.081 |
|  |  | Costes directos |  |  | 616.126 |

Residuos:
- colocación: mt22aap040pwa Marco de madera maciza, para puerta de una hoja, de 210x90x4,5 cm, con elementos de fijación; factor de residuo 0.014
- colocación: mt23ppb031 Tornillo de latón 21/35 mm; factor de residuo 0.01

## Recursos

**mt22aap040pwa** Ud Marco de madera maciza, para puerta de una hoja, de 210x90x4,5 cm, con elementos de fijación
Datos técnicos: Coste energético 1257.478 MJ; Emisión de CO2 -16.727 kg; Código LER 17 02 01; Masa del elemento 9.2 kg; Volumen 0.008364 m3
Residuos:
- embalaje: re170203 Plástico. (componente de residuo); rendimiento 0.08 kg; Código LER 17 02 03; Masa del elemento 1 kg; Volumen 0.001667 m3

**mt22ppe040dab** Ud Hoja de puerta de acceso lisa de tablero de MDF de 3 mm de espesor
Datos técnicos: Coste energético 1010.106 MJ; Emisión de CO2 3.557 kg
Residuos:
- embalaje: re170203 Plástico; rendimiento 0.102 kg
- embalaje: re170604 Materiales de aislamiento distintos de los especificados en los códigos 17 06 01 y 17 06 03. (componente de residuo); rendimiento 0.023 kg; Código LER 17 06 04; Masa del elemento 1 kg; Volumen 0.001667 m3

**mt23ppb031** Ud Tornillo de latón 21/35 mm
Datos técnicos: Coste energético 1.266 MJ; Emisión de CO2 0.086 kg; Código LER 17 04 01; Masa del elemento 0.0072 kg; Volumen 0.000005 m3
Residuos:
- embalaje: re150101 Envases de papel y cartón. (componente de residuo); rendimiento 0.001 kg; Código LER 15 01 01; Masa del elemento 1 kg; Volumen 0.001333 m3

**mt23hal010aa** Ud Juego de manija y escudo largo de latón, color negro, acabado brillante, serie básica, para puertas de acceso
Datos técnicos: Coste energético 19.366 MJ; Emisión de CO2 1.359 kg
Residuos:
- embalaje: re150101 Envases de papel y cartón; rendimiento 0.072 kg

**mt23hal020a** Ud Tirador exterior con escudo, de latón, color negro, acabado brillante, serie básica, para puertas de acceso
Datos técnicos: Coste energético 18.487 MJ; Emisión de CO2 1.300 kg
Residuos:
- embalaje: re150101 Envases de papel y cartón; rendimiento 0.072 kg
