# Impermeabilización de junta de construcción en contacto con el agua, con cinta de PVC-P

- Propiedad del archivo: CYPE Ingenieros S.A.
- Formato: FIEBDC-3/2016
- Programa: Generador de precios de la construcción. CYPE Ingenieros, S.A.
- Fecha: 24/10/2024
- Ámbito geográfico: Perú
- Divisa: PEN
- Costes indirectos: 3 %
- Gastos generales: 13 %
- Beneficio industrial: 6 %
- IVA: 18 %

## N Aislamientos e impermeabilizaciones

### NI Impermeabilizaciones

#### NIJ Juntas

**NIJ112** m Impermeabilización de junta de construcción en contacto con el agua, con cinta de PVC-P.
Impermeabilización de junta de construcción, expuesta a presión hidrostática, temporal o permanente, con cinta de PVC-P, de 240 mm de anchura y 3,5 mm de espesor, color gris, colocada a tope, en el interior del elemento estructural, fijada con abrazaderas metálicas.
Incluye: Limpieza del soporte. Colocación de la cinta. Fijación mecánica de la cinta.
Criterio de medición de proyecto: Longitud medida según documentación gráfica de Proyecto.
Criterio de medición de obra: Se medirá la longitud realmente ejecutada según especificaciones de Proyecto.

| Código | Ud | Descripción | Rendimiento | Precio | Importe |
|---|---|---|---|---|---|
| mt15sjd100cf | m | Cinta de PVC-P, de 240 mm de anchura y 3,5 mm de espesor, color gris, para estanqueización de juntas de construcción interiores. (material) | 1.05 | 46.55 | 48.878 |
| mt15sjd115a | Ud | Abrazadera metálica. (material) | 4 | 2.24 | 8.960 |
| mo032 | h | Operario aplicador de productos impermeabilizantes. (mano de obra) | 0.123 | 31.48 | 3.872 |
| % | % | Herramientas | 2 % | 61.710 | 1.234 |
|  |  | Costes directos |  |  | 62.944 |

Residuos:
- colocación: mt15sjd100cf; factor de residuo 0.0212282
- colocación: mt15sjd115a Abrazadera metálica; factor de residuo 0.0188

## Recursos

**mt15sjd100cf** m Cinta de PVC-P, de 240 mm de anchura y 3,5 mm de espesor
Datos técnicos: Coste energético 52.007 MJ; Emisión de CO2 5.719 kg; Código LER 17 02 03; Masa del elemento 1.17 kg; Volumen 0.00195 m3
Residuos:
- embalaje: re170203 Plástico. (componente de residuo); rendimiento 0.002 kg; Código LER 17 02 03; Masa del elemento 1 kg; Volumen 0.001667 m3

**mt15sjd115a** Ud Abrazadera metálica
Datos técnicos: Coste energético 5.685 MJ; Emisión de CO2 0.453 kg; Código LER 17 04 05; Masa del elemento 0.13 kg; Volumen 0.000062 m3
Residuos:
- embalaje: re170203 Plástico; rendimiento 0.025 kg
