# Sellado de junta de expansión de 25 mm de anchura, en paramento horizontal exterior, con cordón sellador de fragua con base bituminosa, sobre fondo de junta de 30 mm de diámetro

- Propiedad del archivo: CYPE INGENIEROS, S.A.
- Formato: FIEBDC-3/2002
- Ámbito geográfico: Perú
- Divisa: PEN
- Costes indirectos: 3.00 %
- Gastos generales: 13.00 %
- Beneficio industrial: 6.00 %
- IVA: 18.00 %

**NIJ010** m Sellado de junta de expansión de 25 mm de anchura, en paramento horizontal exterior, con cordón sellador de fragua con base bituminosa, sobre fondo de junta de 30 mm de diámetro.
Sellado de junta de expansión de 25 mm de anchura, en paramento horizontal exterior, con cordón sellador de fragua con base bituminosa, sobre fondo de junta de 30 mm de diámetro. Incluso parte proporcional de limpieza previa del soporte y protección de la superficie contigua a la junta, y acabado mediante alisado del material con espátula.
Incluye: Limpieza del soporte. Protección de la superficie contigua a la junta. Relleno del fondo de la junta. Aplicación de la fragua. Alisado final con espátula.
Criterio de medición de proyecto: Longitud medida según documentación gráfica de Proyecto.
Criterio de medición de obra: Se medirá la longitud realmente ejecutada según especificaciones de Proyecto.

| Código | Ud | Descripción | Rendimiento | Precio | Importe |
|---|---|---|---|---|---|
| mt15sja030df | m | Fondo de juntas para sellado en cordones de polietileno expandido, de 30 mm de diámetro, para limitar la profundidad de la junta de expansión. (material) | 1.000 | 2.23 | 2.23 |
| mt15sja010q | m | Cordón de relleno para junta de expansión, de fragua con base bituminosa tipo BH-II, de 25 mm de diámetro. (material) | 1.050 | 7.50 | 7.88 |
| mo112 | h | Peón especializado de construcción. (mano de obra) | 0.559 | 13.45 | 7.52 |
| % | % | Herramientas | 2 % | 17.63 | 0.35 |
|  |  | Costes directos |  |  | 17.98 |
