# Alero decorativo

- Propiedad del archivo: CYPE Ingenieros S.A.
- Formato: FIEBDC-3/2016
- Programa: Generador de precios de la construcción. CYPE Ingenieros, S.A.
- Fecha: 24/10/2024
- Ámbito geográfico: Perú
- Divisa: PEN
- Costes indirectos: 3 %
- Gastos generales: 13 %
- Beneficio industrial: 6 %
- IVA: 18 %

## Q Techos

### QR Remates

#### QRA Aleros

**QRA010** m Alero decorativo.
Alero decorativo en techo, formado por tres hiladas de ladrillo macizo, recibido con mortero de cemento, confeccionado en obra, dosificación 1:6.
Criterio de valoración económica: El precio no incluye el emboquillado de las tejas del alero.
Incluye: Replanteo y trazado en la losa de los elementos componentes del alero. Colocación de los ladrillos cerámicos.
Criterio de medición de proyecto: Longitud del borde del faldón, medida por su cara exterior, según documentación gráfica de Proyecto.
Criterio de medición de obra: Se medirá, por su mayor desarrollo lineal, la longitud realmente ejecutada según especificaciones de Proyecto.

| Código | Ud | Descripción | Rendimiento | Precio | Importe |
|---|---|---|---|---|---|
| mt05mmq010b | Ud | Ladrillo cerámico cara vista macizo de elaboración mecánica, color rojo, 25x12x5 cm, densidad 1300 kg/m³. (material) | 22 | 2.03 | 44.660 |
| mt08aaa010a | m³ | Agua. (material) | 0.006 | 4.68 | 0.028 |
| mt01arg005a | t | Arena de cantera, para mortero preparado en obra. (material) | 0.016 | 62.49 | 1.000 |
| mt08cem000b | kg | Cemento gris en sacos. (material) | 2.5 | 0.47 | 1.175 |
| mq06hor010 | h | Mezcladora de concreto eléctrica con una capacidad de amasado de 160 l. (maquinaria) | 0.012 | 10.45 | 0.125 |
| mo020 | h | Operario de construcción. (mano de obra) | 0.863 | 31.48 | 27.167 |
| mo077 | h | Oficial de construcción. (mano de obra) | 0.962 | 21.86 | 21.029 |
| % | % | Herramientas | 2 % | 95.184 | 1.904 |
|  |  | Costes directos |  |  | 97.088 |

Residuos:
- colocación: mt05mmq010b Ladrillo cerámico cara vista macizo de elaboración mecánica, color rojo, 25x12x5 cm, densidad 1300 kg/m³; factor de residuo 0.0105
- colocación: mt01arg005a Arena de cantera, para mortero preparado en obra; factor de residuo 0.00501329
- colocación: mt08cem000b Cemento gris en sacos; factor de residuo 0.0063

## Recursos

**mt05mmq010b** Ud Ladrillo cerámico cara vista macizo de elaboración mecánica, color rojo, 25x12x5 cm, densidad 1300 kg/m³
Datos técnicos: Coste energético 44.780 MJ; Emisión de CO2 0.669 kg; Código LER 17 01 02; Masa del elemento 2.59 kg; Volumen 0.002072 m3
Residuos:
- embalaje: re170201 Madera. (componente de residuo); rendimiento 0.005 kg; Código LER 17 02 01; Masa del elemento 1 kg; Volumen 0.000909 m3
- embalaje: re170203 Plástico. (componente de residuo); rendimiento 0.001 kg; Código LER 17 02 03; Masa del elemento 1 kg; Volumen 0.001667 m3

**mt08aaa010a** m³ Agua
Datos técnicos: Coste energético 60.000 MJ; Emisión de CO2 30.000 kg

**mt01arg005a** t Arena de cantera, para mortero preparado en obra
Datos técnicos: Coste energético 75.000 MJ; Emisión de CO2 4.000 kg; Código LER 01 04 08; Masa del elemento 1000 kg; Volumen 0.666667 m3

**mt08cem000b** kg Cemento gris en sacos
Datos técnicos: Coste energético 7.174 MJ; Emisión de CO2 0.904 kg; Código LER 17 01 01; Masa del elemento 1 kg; Volumen 0.000667 m3
Residuos:
- embalaje: re150101 Envases de papel y cartón. (componente de residuo); rendimiento 0.014 kg; Código LER 15 01 01; Masa del elemento 1 kg; Volumen 0.001333 m3
- embalaje: re170201 Madera; rendimiento 0.001 kg
- embalaje: re170203 Plástico; rendimiento 0.003 kg
