# Imprimación antioxidante sobre tubería de acero galvanizado

- Propiedad del archivo: CYPE Ingenieros S.A.
- Formato: FIEBDC-3/2016
- Programa: Generador de precios de la construcción. CYPE Ingenieros, S.A.
- Fecha: 25/10/2024
- Ámbito geográfico: Perú
- Divisa: PEN
- Costes indirectos: 3 %
- Gastos generales: 13 %
- Beneficio industrial: 6 %
- IVA: 18 %

## R Revestimientos

### RN Pinturas sobre soporte metálico

#### RNI Imprimaciones

**RNI040** m Imprimación antioxidante sobre tubería de acero galvanizado.
Aplicación manual de una mano de imprimación fosfocromatante de un solo componente, color gris, acabado mate, a base de resinas de butiral de polivinilo modificado, pigmentos antioxidantes exentos de cromatos, pigmentos extendedores y disolvente formulado a base de una mezcla de hidrocarburos, alcoholes y disolvente cetónico, sobre tubería interior de acero galvanizado de 1" de diámetro nominal interior.
Incluye: Preparación y limpieza de la superficie soporte. Aplicación de la mano de imprimación.
Criterio de medición de proyecto: Longitud medida según documentación gráfica de Proyecto.
Criterio de medición de obra: Se medirá la longitud realmente ejecutada según especificaciones de Proyecto.

| Código | Ud | Descripción | Rendimiento | Precio | Importe |
|---|---|---|---|---|---|
| mt27pfi202a | l | Imprimación fosfocromatante de un solo componente, color gris, acabado mate, a base de resinas de butiral de polivinilo modificado, pigmentos antioxidantes exentos de cromatos, pigmentos extendedores y disolvente formulado a base de una mezcla de hidrocarburos, alcoholes y disolvente cetónico, para aplicar con brocha o pistola sobre superficies metálicas. (material) | 0.006 | 55.19 | 0.331 |
| mo038 | h | Operario pintor. (mano de obra) | 0.025 | 31.48 | 0.787 |
| mo076 | h | Oficial pintor. (mano de obra) | 0.007 | 21.86 | 0.153 |
| % | % | Herramientas | 2 % | 1.271 | 0.025 |
|  |  | Costes directos |  |  | 1.296 |
