# Marcado de flechas e inscripciones en garajes

- Propiedad del archivo: CYPE Ingenieros S.A.
- Formato: FIEBDC-3/2016
- Programa: Generador de precios de la construcción. CYPE Ingenieros, S.A.
- Fecha: 03/04/2024
- Ámbito geográfico: Perú
- Divisa: PEN
- Costes indirectos: 3 %
- Gastos generales: 13 %
- Beneficio industrial: 6 %
- IVA: 18 %

## R Revestimientos

### RO Pinturas para uso específico

#### ROO Garajes

**ROO040** Ud Marcado de flechas e inscripciones en garajes.
Aplicación manual de dos manos de pintura al clorocaucho, color verde, acabado semimate, textura lisa; para marcado de flechas e inscripciones en garajes, con una plantilla de hasta 50x50 cm.
Incluye: Preparación de la superficie. Ejecución del marcado.
Criterio de medición de proyecto: Número de unidades previstas, según documentación gráfica de Proyecto.
Criterio de medición de obra: Se medirá el número de unidades realmente ejecutadas según especificaciones de Proyecto.

| Código | Ud | Descripción | Rendimiento | Precio | Importe |
|---|---|---|---|---|---|
| mt27pcp010a | l | Pintura al clorocaucho, color verde, acabado semimate, textura lisa, con resistencia al deslizamiento alta; para aplicar con brocha, rodillo o pistola. (material) | 0.16 | 79.53 | 12.725 |
| mo038 | h | Operario pintor. (mano de obra) | 0.123 | 31.29 | 3.849 |
| mo076 | h | Oficial pintor. (mano de obra) | 0.123 | 21.72 | 2.672 |
| % | % | Herramientas | 2 % | 19.246 | 0.385 |
|  |  | Costes directos |  |  | 19.631 |
