# Espejo

- Propiedad del archivo: CYPE Ingenieros S.A.
- Formato: FIEBDC-3/2016
- Programa: Generador de precios de la construcción. CYPE Ingenieros, S.A.
- Fecha: 25/10/2024
- Ámbito geográfico: Perú
- Divisa: PEN
- Costes indirectos: 3 %
- Gastos generales: 13 %
- Beneficio industrial: 6 %
- IVA: 18 %

## R Revestimientos

### RV Vidrios

#### RVE Espejos

**RVE010** Ud Espejo.
Espejo incoloro, de 900x900 mm y 3 mm de espesor, con canteado perimetral y protegido con pintura de color plata en su cara posterior, fijado con fragua al paramento.
Incluye: Limpieza y preparación del soporte. Colocación del espejo. Limpieza final.
Criterio de medición de proyecto: Superficie medida según documentación gráfica de Proyecto.
Criterio de medición de obra: Se medirá la superficie realmente ejecutada según especificaciones de Proyecto.

| Código | Ud | Descripción | Rendimiento | Precio | Importe |
|---|---|---|---|---|---|
| mt21vsj020a | m² | Espejo incoloro, de 3 mm de espesor, protegido con pintura de color plata en su cara posterior. (material) | 0.814 | 99.44 | 80.944 |
| mt21vva030 | m | Canteado de espejo. (material) | 3.6 | 8.48 | 30.528 |
| mt21vva012 | l | Fragua de aplicación con pistola, de base neutra monocomponente. (material) | 0.085 | 53.95 | 4.586 |
| mo055 | h | Operario cristalero. (mano de obra) | 0.5 | 33.5 | 16.750 |
| % | % | Herramientas | 2 % | 132.808 | 2.656 |
|  |  | Costes directos |  |  | 135.464 |

Residuos:
- colocación: mt21vsj020a Espejo incoloro, de 3 mm de espesor, protegido con pintura de color plata en su cara posterior; factor de residuo 0.011

## Recursos

**mt21vsj020a** m² Espejo incoloro, de 3 mm de espesor, protegido con pintura de color plata en su cara posterior
Datos técnicos: Coste energético 112.887 MJ; Emisión de CO2 8.430 kg; Código LER 17 02 02; Masa del elemento 7.5 kg; Volumen 0.0075 m3
Residuos:
- embalaje: re170604 Materiales de aislamiento distintos de los especificados en los códigos 17 06 01 y 17 06 03. (componente de residuo); rendimiento 0.013 kg; Código LER 17 06 04; Masa del elemento 1 kg; Volumen 0.001667 m3
