# Lavatorio con pedestal, de porcelana sanitaria

- Propiedad del archivo: CYPE Ingenieros S.A.
- Formato: FIEBDC-3/2016
- Programa: Generador de precios de la construcción. CYPE Ingenieros, S.A.
- Fecha: 03/04/2024
- Ámbito geográfico: Perú
- Divisa: PEN
- Costes indirectos: 3 %
- Gastos generales: 13 %
- Beneficio industrial: 6 %
- IVA: 18 %

## S Señalización y amoblamiento

### SA Aparatos sanitarios

#### SAL Lavatorios

**SAL045** Ud Lavatorio con pedestal, de porcelana sanitaria.
Lavatorio de porcelana sanitaria, con pedestal, gama media, colores especiales, de 500x420 mm, y desagüe, acabado cromado. Incluso juego de fijación y silicona para sellado de juntas.
Criterio de valoración económica: El precio no incluye la grifería.
Incluye: Replanteo. Colocación y fijación del aparato. Montaje del desagüe. Conexión a la red de evacuación. Comprobación de su correcto funcionamiento. Sellado de juntas.
Criterio de medición de proyecto: Número de unidades previstas, según documentación gráfica de Proyecto.
Criterio de medición de obra: Se medirá el número de unidades realmente colocadas según especificaciones de Proyecto.

| Código | Ud | Descripción | Rendimiento | Precio | Importe |
|---|---|---|---|---|---|
| mt30lps010fb | Ud | Lavatorio de porcelana sanitaria, con pedestal, gama media, colores especiales, de 500x420 mm, con juego de fijación. (material) | 1 | 1778.52 | 1778.520 |
| mt36www005d | Ud | Acoplamiento a pared acodado con plafón, ABS, serie B, acabado cromado, para evacuación de aguas residuales (a baja y alta temperatura) en el interior de los edificios, enlace mixto de 1 1/4"x40 mm de diámetro, con válvula de desagüe. (material) | 1 | 206.72 | 206.720 |
| mt30www005 | Ud | Cartucho de 300 ml de silicona ácida monocomponente, fungicida, para sellado de juntas en ambientes húmedos. (material) | 0.012 | 38.1 | 0.457 |
| mo008 | h | Operario plomero. (mano de obra) | 1.357 | 32.15 | 43.628 |
| % | % | Herramientas | 2 % | 2029.325 | 40.587 |
|  |  | Costes directos |  |  | 2069.912 |

Residuos:
- colocación: mt30www005 Cartucho de 300 ml de silicona ácida monocomponente, fungicida, para sellado de juntas en ambientes húmedos; factor de residuo 0.06

## Recursos

**mt30lps010fb** Ud Lavatorio de porcelana sanitaria, con pedestal, gama media, colores especiales, de 500x420 mm, con juego de fijación
Datos técnicos: Coste energético 134.103 MJ; Emisión de CO2 118.851 kg
Residuos:
- embalaje: re150101 Envases de papel y cartón. (componente de residuo); rendimiento 1.494 kg; Código LER 15 01 01; Masa del elemento 1 kg; Volumen 0.001333 m3

**mt30www005** Ud Cartucho de 300 ml de silicona ácida monocomponente, fungicida, para sellado de juntas en ambientes húmedos
Datos técnicos: Coste energético 87.088 MJ; Emisión de CO2 3.667 kg; Código LER 17 09 04; Masa del elemento 0.45 kg; Volumen 0.0003 m3
Residuos:
- embalaje: re170203 Plástico. (componente de residuo); rendimiento 0.1 kg; Código LER 17 02 03; Masa del elemento 1 kg; Volumen 0.001667 m3
