# Lavamanos mural, de arcilla refractaria

- Propiedad del archivo: CYPE Ingenieros S.A.
- Formato: FIEBDC-3/2016
- Programa: Generador de precios de la construcción. CYPE Ingenieros, S.A.
- Fecha: 03/04/2024
- Ámbito geográfico: Perú
- Divisa: PEN
- Costes indirectos: 3 %
- Gastos generales: 13 %
- Beneficio industrial: 6 %
- IVA: 18 %

## S Señalización y amoblamiento

### SA Aparatos sanitarios

#### SAM Lavamanos

**SAM033** Ud Lavamanos mural, de arcilla refractaria.
Lavamanos de esquina mural, de arcilla refractaria, acabado termoesmaltado, color blanco, de 460x330x130 mm, con un orificio para la grifería, con válvula de desagüe de latón cromado y juego de fijación de 2 piezas, y desagüe con sifón botella compacto para el ahorro de espacio en muebles de baño, de polipropileno color blanco. Incluso silicona para sellado de juntas.
Criterio de valoración económica: El precio no incluye la grifería.
Incluye: Replanteo. Colocación y fijación del aparato. Montaje del desagüe. Conexión a la red de evacuación. Comprobación de su correcto funcionamiento. Sellado de juntas.
Criterio de medición de proyecto: Número de unidades previstas, según documentación gráfica de Proyecto.
Criterio de medición de obra: Se medirá el número de unidades realmente colocadas según especificaciones de Proyecto.

| Código | Ud | Descripción | Rendimiento | Precio | Importe |
|---|---|---|---|---|---|
| mt30sig017a | Ud | Lavamanos de esquina mural, de arcilla refractaria, acabado termoesmaltado, color blanco, de 460x330x130 mm, con un orificio para la grifería. (material) | 1 | 703.63 | 703.630 |
| mt30asg030a | Ud | Válvula de desagüe de latón cromado, de 50 mm de longitud. (material) | 1 | 344.92 | 344.920 |
| mt30asg050a | Ud | Juego de fijación de 2 piezas, para lavamanos. (material) | 1 | 65.04 | 65.040 |
| mt30asg060a | Ud | Sifón botella compacto para el ahorro de espacio en muebles de baño, de polipropileno color blanco, con salida de 32 mm de diámetro exterior, para lavatorio, con juntas y codo con tuerca de unión. (material) | 1 | 247.85 | 247.850 |
| mt30www005 | Ud | Cartucho de 300 ml de silicona ácida monocomponente, fungicida, para sellado de juntas en ambientes húmedos. (material) | 0.012 | 38.1 | 0.457 |
| mo008 | h | Operario plomero. (mano de obra) | 1.48 | 32.15 | 47.582 |
| % | % | Herramientas | 2 % | 1409.479 | 28.190 |
|  |  | Costes directos |  |  | 1437.669 |

Residuos:
- colocación: mt30asg060a; factor de residuo 0.0217315
- colocación: mt30www005 Cartucho de 300 ml de silicona ácida monocomponente, fungicida, para sellado de juntas en ambientes húmedos; factor de residuo 0.06

## Recursos

**mt30asg030a** Ud Válvula de desagüe de latón cromado, de 50 mm de longitud
Datos técnicos: Coste energético 96.674 MJ; Emisión de CO2 6.551 kg
Residuos:
- embalaje: re150101 Envases de papel y cartón. (componente de residuo); rendimiento 0.072 kg; Código LER 15 01 01; Masa del elemento 1 kg; Volumen 0.001333 m3

**mt30asg050a** Ud Juego de fijación de 2 piezas, para lavamanos
Datos técnicos: Coste energético 1.579 MJ; Emisión de CO2 1.304 kg
Residuos:
- embalaje: re150101 Envases de papel y cartón; rendimiento 1.463 kg

**mt30asg060a** Ud Sifón botella compacto para el ahorro de espacio en muebles de baño
Datos técnicos: Coste energético 20.947 MJ; Emisión de CO2 1.072 kg; Código LER 17 02 03; Masa del elemento 0.216 kg; Volumen 0.00036 m3
Residuos:
- embalaje: re150101 Envases de papel y cartón; rendimiento 0.039 kg

**mt30www005** Ud Cartucho de 300 ml de silicona ácida monocomponente, fungicida, para sellado de juntas en ambientes húmedos
Datos técnicos: Coste energético 87.088 MJ; Emisión de CO2 3.667 kg; Código LER 17 09 04; Masa del elemento 0.45 kg; Volumen 0.0003 m3
Residuos:
- embalaje: re170203 Plástico. (componente de residuo); rendimiento 0.1 kg; Código LER 17 02 03; Masa del elemento 1 kg; Volumen 0.001667 m3
