# Horno eléctrico

- Propiedad del archivo: CYPE Ingenieros S.A.
- Formato: FIEBDC-3/2016
- Programa: Generador de precios de la construcción. CYPE Ingenieros, S.A.
- Fecha: 25/10/2024
- Ámbito geográfico: Perú
- Divisa: PEN
- Costes indirectos: 3 %
- Gastos generales: 13 %
- Beneficio industrial: 6 %
- IVA: 18 %

## S Señalización y amoblamiento

### SC Cocinas/galerías

#### SCE Electrodomésticos

**SCE040** Ud Horno eléctrico.
Horno eléctrico integrable, de 594 mm de anchura, 590 mm de altura y 560 mm de profundidad, acabado cromado mate, con capacidad para 57 l, índice de eficiencia energética EEI entre 82 y 107.
Incluye: Replanteo. Colocación del aparato. Conexión a la red eléctrica. Comprobación de su correcto funcionamiento.
Criterio de medición de proyecto: Número de unidades previstas, según documentación gráfica de Proyecto.
Criterio de medición de obra: Se medirá el número de unidades realmente colocadas según especificaciones de Proyecto.

| Código | Ud | Descripción | Rendimiento | Precio | Importe |
|---|---|---|---|---|---|
| mt32hok010da | Ud | Horno eléctrico integrable, de 594 mm de anchura, 590 mm de altura y 560 mm de profundidad, acabado cromado mate, con capacidad para 57 l, índice de eficiencia energética EEI entre 82 y 107. (material) | 1 | 1395.8 | 1395.800 |
| mo003 | h | Operario electricista. (mano de obra) | 0.617 | 32.35 | 19.960 |
| % | % | Herramientas | 2 % | 1415.760 | 28.315 |
|  |  | Costes directos |  |  | 1444.075 |

## Recursos

**mt32hok010da** Ud Horno eléctrico integrable
Datos técnicos: Coste energético 627.736 MJ; Emisión de CO2 25.861 kg
Residuos:
- embalaje: re150101 Envases de papel y cartón. (componente de residuo); rendimiento 1.341 kg; Código LER 15 01 01; Masa del elemento 1 kg; Volumen 0.001333 m3
- embalaje: re170604 Materiales de aislamiento distintos de los especificados en los códigos 17 06 01 y 17 06 03. (componente de residuo); rendimiento 0.067 kg; Código LER 17 06 04; Masa del elemento 1 kg; Volumen 0.001667 m3
