# Protector de vértice, de espuma de poliuretano de alta densidad, para exterior

- Propiedad del archivo: CYPE Ingenieros S.A.
- Formato: FIEBDC-3/2016
- Programa: Generador de precios de la construcción. CYPE Ingenieros, S.A.
- Fecha: 03/04/2024
- Ámbito geográfico: Perú
- Divisa: PEN
- Costes indirectos: 3 %
- Gastos generales: 13 %
- Beneficio industrial: 6 %
- IVA: 18 %

## S Señalización y amoblamiento

### SD Protecciones

#### SDC Protectores de esquinas

**SDC040** Ud Protector de vértice, de espuma de poliuretano de alta densidad, para exterior.
Protector de vértice, de espuma de poliuretano de alta densidad, para exterior, con alas de 150x150 mm, 20 mm de espesor y 50 mm de longitud, con recubrimiento de PVC, color a elegir. Colocación en obra: con tarugos y tornillos.
Incluye: Limpieza y preparación de la superficie. Replanteo. Colocación de la protección.
Criterio de medición de proyecto: Número de unidades previstas, según documentación gráfica de Proyecto.
Criterio de medición de obra: Se medirá el número de unidades realmente colocadas según especificaciones de Proyecto.

| Código | Ud | Descripción | Rendimiento | Precio | Importe |
|---|---|---|---|---|---|
| mt53pdi037a | Ud | Protector de vértice, de espuma de poliuretano de alta densidad, para exterior, con alas de 150x150 mm, 20 mm de espesor y 50 mm de longitud, con recubrimiento de PVC, color a elegir, repelente del agua y alas con taladros para atornillar a la superficie soporte. (material) | 1 | 147.17 | 147.170 |
| mt26aaa240da | Ud | Tarugo de nylon con tornillo de cabeza avellanada, de acero inoxidable AISI 304, de 6 mm de diámetro y 35 mm de longitud. (material) | 7 | 0.81 | 5.670 |
| mo011 | h | Operario de montaje. (mano de obra) | 0.062 | 32.15 | 1.993 |
| mo080 | h | Oficial de montaje. (mano de obra) | 0.062 | 21.72 | 1.347 |
| % | % | Herramientas | 2 % | 156.180 | 3.124 |
|  |  | Costes directos |  |  | 159.304 |

Residuos:
- colocación: mt26aaa240da; factor de residuo 0.0045

## Recursos

**mt53pdi037a** Ud Protector de vértice
Datos técnicos: Coste energético 3.067 MJ; Emisión de CO2 0.208 kg
Residuos:
- embalaje: re150101 Envases de papel y cartón. (componente de residuo); rendimiento 0.072 kg; Código LER 15 01 01; Masa del elemento 1 kg; Volumen 0.001333 m3

**mt26aaa240da** Ud Tarugo de nylon con tornillo de cabeza avellanada
Datos técnicos: Coste energético 0.227 MJ; Emisión de CO2 0.028 kg; Código LER 17 04 05; Masa del elemento 0.004 kg; Volumen 0.000002 m3
Residuos:
- embalaje: re150101 Envases de papel y cartón; rendimiento 0.001 kg
