# Mueble base para lavatorio

- Propiedad del archivo: CYPE Ingenieros S.A.
- Formato: FIEBDC-3/2016
- Programa: Generador de precios de la construcción. CYPE Ingenieros, S.A.
- Fecha: 03/04/2024
- Ámbito geográfico: Perú
- Divisa: PEN
- Costes indirectos: 3 %
- Gastos generales: 13 %
- Beneficio industrial: 6 %
- IVA: 18 %

## S Señalización y amoblamiento

### SM Baños

#### SMN Muebles

**SMN010** Ud Mueble base para lavatorio.
Mueble de baño (módulo base), para lavatorio de sobremueble, de madera de pino Insignis, de 1200 mm de anchura. Incluso patas de apoyo del mueble. Totalmente montado.
Incluye: Replanteo del emplazamiento. Montaje del mueble.
Criterio de medición de proyecto: Número de unidades previstas, según documentación gráfica de Proyecto.
Criterio de medición de obra: Se medirá el número de unidades realmente colocadas según especificaciones de Proyecto.

| Código | Ud | Descripción | Rendimiento | Precio | Importe |
|---|---|---|---|---|---|
| mt31mss010f | Ud | Mueble de baño (módulo base), para lavatorio de sobremueble, de madera de pino Insignis, de 1200 mm de anchura. (material) | 1 | 7351.64 | 7351.640 |
| mt31abn500 | Ud | Conjunto de 2 patas para mueble base de lavatorio. (material) | 2 | 371.23 | 742.460 |
| mo011 | h | Operario de montaje. (mano de obra) | 0.506 | 32.15 | 16.268 |
| mo080 | h | Oficial de montaje. (mano de obra) | 0.506 | 21.72 | 10.990 |
| % | % | Herramientas | 2 % | 8121.358 | 162.427 |
|  |  | Costes directos |  |  | 8283.785 |

## Recursos

**mt31abn500** Ud Conjunto de 2 patas para mueble base de lavatorio
Datos técnicos: Coste energético 9.563 MJ; Emisión de CO2 1.461 kg
Residuos:
- embalaje: re150101 Envases de papel y cartón. (componente de residuo); rendimiento 0.072 kg; Código LER 15 01 01; Masa del elemento 1 kg; Volumen 0.001333 m3
