# Botón táctil antideslizante de acero

- Propiedad del archivo: CYPE Ingenieros S.A.
- Formato: FIEBDC-3/2016
- Programa: Generador de precios de la construcción. CYPE Ingenieros, S.A.
- Fecha: 03/04/2024
- Ámbito geográfico: Perú
- Divisa: PEN
- Costes indirectos: 3 %
- Gastos generales: 13 %
- Beneficio industrial: 6 %
- IVA: 18 %

## S Señalización y amoblamiento

### ST Sistemas para pavimentos táctiles

#### STB Botones

**STB010** Ud Botón táctil antideslizante de acero.
Botón táctil antideslizante de acero cincado, de 25 mm de diámetro y 5 mm de altura, con perno de 17,5 mm de longitud, empotrado en orificio realizado en el pavimento, mediante el uso de una plantilla.
Incluye: Replanteo y fijación de la plantilla al pavimento. Ejecución de la perforación. Limpieza del polvo resultante. Fijación del botón táctil al pavimento mediante golpeo. Limpieza de los restos sobrantes.
Criterio de medición de proyecto: Número de unidades previstas, según documentación gráfica de Proyecto.
Criterio de medición de obra: Se medirá el número de unidades realmente colocadas según especificaciones de Proyecto.

| Código | Ud | Descripción | Rendimiento | Precio | Importe |
|---|---|---|---|---|---|
| mt47pta030a | Ud | Botón táctil antideslizante de acero cincado, de 25 mm de diámetro y 5 mm de altura, con perno de 17,5 mm de longitud, para empotrar por golpeo en el pavimento. (material) | 1 | 5.27 | 5.270 |
| mt47pta020 | m² | Plantilla reutilizable para montaje de pavimentos táctiles. (material) | 0.005 | 487.88 | 2.439 |
| mt27wav030 | m | Cinta de papel de 5 cm de anchura. (material) | 0.1 | 0.28 | 0.028 |
| mo080 | h | Oficial de montaje. (mano de obra) | 0.012 | 21.72 | 0.261 |
| % | % | Herramientas | 2 % | 7.998 | 0.160 |
|  |  | Costes directos |  |  | 8.158 |

Residuos:
- colocación: mt47pta030a; factor de residuo 0.02
- colocación: mt27wav030 Cinta de papel de 5 cm de anchura; factor de residuo 0.0440299

## Recursos

**mt47pta030a** Ud Botón táctil antideslizante de acero cincado
Datos técnicos: Coste energético 2.569 MJ; Emisión de CO2 0.128 kg; Código LER 17 04 05; Masa del elemento 0.015 kg; Volumen 0.000007 m3
Residuos:
- embalaje: re170203 Plástico. (componente de residuo); rendimiento 0.025 kg; Código LER 17 02 03; Masa del elemento 1 kg; Volumen 0.001667 m3

**mt27wav030** m Cinta de papel de 5 cm de anchura
Datos técnicos: Coste energético 0.004 MJ; Emisión de CO2 0.006 kg; Código LER 20 01 01; Masa del elemento 0.0067 kg; Volumen 0.000009 m3
