# Loseta táctil antideslizante de poliuretano termoplástico (TPU)

- Propiedad del archivo: CYPE Ingenieros S.A.
- Formato: FIEBDC-3/2016
- Programa: Generador de precios de la construcción. CYPE Ingenieros, S.A.
- Fecha: 03/04/2024
- Ámbito geográfico: Perú
- Divisa: PEN
- Costes indirectos: 3 %
- Gastos generales: 13 %
- Beneficio industrial: 6 %
- IVA: 18 %

## S Señalización y amoblamiento

### ST Sistemas para pavimentos táctiles

#### STL Losetas

**STL010** m² Loseta táctil antideslizante de poliuretano termoplástico (TPU).
Loseta táctil antideslizante de poliuretano termoplástico (TPU), de 458x420x1,7 mm, con botones de 25 mm de diámetro y 5 mm de altura, de color gris, Euroclase Cfl-s1 de reacción al fuego, de adherencia R-10, según DIN-EN 16165, fijada con adhesivo de contacto, sobre capa fina de pasta niveladora aplicada sobre el pavimento.
Incluye: Limpieza del pavimento. Aplicación de la capa niveladora. Fijación de la loseta táctil.
Criterio de medición de proyecto: Superficie medida según documentación gráfica de Proyecto.
Criterio de medición de obra: Se medirá la superficie realmente ejecutada según especificaciones de Proyecto.

| Código | Ud | Descripción | Rendimiento | Precio | Importe |
|---|---|---|---|---|---|
| mt09mcp200a | kg | Pasta niveladora de suelos, con resistencia a compresión de 20 N/mm², resistencia a flexión de 6 N/mm², compuesta por cementos especiales, agregados seleccionados y aditivos, para espesores de 2 a 5 mm, usada en nivelación de pisos. (material) | 2 | 2.25 | 4.500 |
| mt18dww010b | kg | Adhesivo de contacto a base de resina acrílica en dispersión acuosa, para losetas táctiles antideslizantes. (material) | 0.35 | 22.8 | 7.980 |
| mt47pta040b | m² | Loseta táctil antideslizante de poliuretano termoplástico (TPU), de 458x420x1,7 mm, con botones de 25 mm de diámetro y 5 mm de altura, de color gris, Euroclase Cfl-s1 de reacción al fuego, de adherencia R-10, según DIN-EN 16165, para fijar con adhesivo sobre el pavimento. (material) | 1.05 | 102.58 | 107.709 |
| mo011 | h | Operario de montaje. (mano de obra) | 0.222 | 32.15 | 7.137 |
| mo080 | h | Oficial de montaje. (mano de obra) | 0.222 | 21.72 | 4.822 |
| % | % | Herramientas | 2 % | 132.148 | 2.643 |
|  |  | Costes directos |  |  | 134.791 |

Residuos:
- colocación: mt09mcp200a; factor de residuo 0.0063
- colocación: mt18dww010b Adhesivo de contacto a base de resina acrílica en dispersión acuosa, para losetas táctiles antideslizantes; factor de residuo 0.03
- colocación: mt47pta040b; factor de residuo 0.03

## Recursos

**mt09mcp200a** kg Pasta niveladora de suelos
Datos técnicos: Coste energético 2.394 MJ; Emisión de CO2 0.194 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt18dww010b** kg Adhesivo de contacto a base de resina acrílica en dispersión acuosa, para losetas táctiles antideslizantes
Datos técnicos: Coste energético 75.527 MJ; Emisión de CO2 2.872 kg; Código LER 17 09 04; Masa del elemento 1 kg; Volumen 0.000667 m3
Residuos:
- embalaje: re170203 Plástico; rendimiento 0.003 kg

**mt47pta040b** m² Loseta táctil antideslizante de poliuretano termoplástico (TPU)
Datos técnicos: Coste energético 291.654 MJ; Emisión de CO2 14.164 kg; Código LER 17 06 04; Masa del elemento 2 kg; Volumen 0.003333 m3
Residuos:
- embalaje: re170203 Plástico; rendimiento 0.034 kg
