# Ensayo físico-químico de probetas de concreto endurecido

- Propiedad del archivo: CYPE Ingenieros S.A.
- Formato: FIEBDC-3/2016
- Programa: Generador de precios de la construcción. CYPE Ingenieros, S.A.
- Fecha: 03/04/2024
- Ámbito geográfico: Perú
- Divisa: PEN
- Costes indirectos: 3 %
- Gastos generales: 13 %
- Beneficio industrial: 6 %
- IVA: 18 %

## X Control de calidad y ensayos

### XE Estructuras de concreto

#### XEI Ensayos informativos

**XEI080** Ud Ensayo físico-químico de probetas de concreto endurecido.
Ensayo físico-químico a realizar en laboratorio acreditado en el área técnica correspondiente, sobre probetas de concreto endurecido, tomadas en obra, para la determinación de las siguientes características: profundidad de carbonatación; contenido de cloruros; contenido de cemento, composición ponderal y relación agua/cemento. Incluso desplazamiento a obra.
Incluye: Desplazamiento a obra. Toma de muestras. Realización de ensayos.
Criterio de medición de proyecto: Ensayo a realizar, según documentación del Plan de control de calidad.

| Código | Ud | Descripción | Rendimiento | Precio | Importe |
|---|---|---|---|---|---|
| mt49des010 | Ud | Repercusión de desplazamiento a obra para la toma de muestras. (material) | 1 | 2.36 | 2.360 |
| mt49hoe020 | Ud | Toma en obra de muestras de concreto endurecido, cuyo peso no exceda de 50 kg. (material) | 1 | 102.45 | 102.450 |
| mt49hoe060 | Ud | Ensayo para determinar la profundidad de carbonatación de una muestra de concreto endurecido. (material) | 1 | 99.47 | 99.470 |
| mt49hoe070 | Ud | Ensayo para determinar el contenido de cloruros de una muestra de concreto endurecido. (material) | 1 | 457.12 | 457.120 |
| mt49hoe090 | Ud | Ensayo para determinar el contenido de cemento de una muestra de concreto endurecido, determinando la composición ponderal y la relación agua/cemento. (material) | 1 | 1189.85 | 1189.850 |
| % | % | Herramientas | 2 % | 1851.250 | 37.025 |
|  |  | Costes directos |  |  | 1888.275 |
