# Ensayo no destructivo de soldaduras en estructuras metálicas

- Propiedad del archivo: CYPE Ingenieros S.A.
- Formato: FIEBDC-3/2016
- Programa: Generador de precios de la construcción. CYPE Ingenieros, S.A.
- Fecha: 03/04/2024
- Ámbito geográfico: Perú
- Divisa: PEN
- Costes indirectos: 3 %
- Gastos generales: 13 %
- Beneficio industrial: 6 %
- IVA: 18 %

## X Control de calidad y ensayos

### XM Estructuras metálicas

#### XMS Soldaduras

**XMS020** Ud Ensayo no destructivo de soldaduras en estructuras metálicas.
Ensayo no destructivo a realizar por laboratorio acreditado en el área técnica correspondiente, sobre una unión soldada en estructura metálica, mediante, ultrasonidos para la determinación de los defectos internos de la unión, radiografía con película de 10x40 cm para la determinación de los defectos internos de la unión. Incluso desplazamiento a obra e informe de resultados.
Incluye: Desplazamiento a obra. Realización del ensayo. Redacción de informe del resultado del ensayo realizado.
Criterio de medición de proyecto: Ensayo a realizar, según documentación del Plan de control de calidad.
Criterio de medición de obra: Se medirá el número de ensayos realizados por laboratorio acreditado según especificaciones de Proyecto.

| Código | Ud | Descripción | Rendimiento | Precio | Importe |
|---|---|---|---|---|---|
| mt49sld040 | Ud | Ensayo no destructivo sobre una unión soldada, mediante ultrasonidos, incluso desplazamiento a obra e informe de resultados. (material) | 1 | 113.27 | 113.270 |
| mt49sld020b | Ud | Ensayo no destructivo sobre una unión soldada, mediante radiografía con película de 10x40 cm, incluso desplazamiento a obra e informe de resultados. (material) | 1 | 185.58 | 185.580 |
| % | % | Herramientas | 2 % | 298.850 | 5.977 |
|  |  | Costes directos |  |  | 304.827 |
