# Alquiler de caseta prefabricada para almacén

- Propiedad del archivo: CYPE Ingenieros S.A.
- Formato: FIEBDC-3/2016
- Programa: Generador de precios de la construcción. CYPE Ingenieros, S.A.
- Fecha: 25/10/2024
- Ámbito geográfico: Perú
- Divisa: PEN
- Costes indirectos: 3 %
- Gastos generales: 13 %
- Beneficio industrial: 6 %
- IVA: 18 %

## Y Seguridad y salud

### YP Instalaciones provisionales de higiene y bienestar

#### YPC Casetas (alquiler/construcción/adaptación de locales)

**YPC040** Ud Alquiler de caseta prefabricada para almacén.
Mes de alquiler de caseta prefabricada para almacenamiento en obra de los materiales, la pequeña maquinaria y las herramientas, de dimensiones 3,43x2,05x2,30 m (7,00 m²), compuesta por: estructura metálica, cerramiento de plancha metálica con terminación de pintura prelacada, techo de plancha metálica, instalación de electricidad, tubos fluorescentes y punto de luz exterior, ventanas de aluminio con luna y rejas, puerta de acceso de plancha y suelo de aglomerado hidrófugo.
Criterio de valoración económica: El precio incluye la limpieza y el mantenimiento de la caseta durante el periodo de alquiler.
Incluye: Montaje, instalación y comprobación.
Criterio de medición de proyecto: Número de unidades previstas, según Estudio o Estudio Básico de Seguridad y Salud.
Criterio de medición de obra: Amortización en forma de alquiler mensual, según condiciones definidas en el contrato suscrito con la empresa suministradora.

| Código | Ud | Descripción | Rendimiento | Precio | Importe |
|---|---|---|---|---|---|
| mt50cas020b | Ud | Mes de alquiler de caseta prefabricada para almacenamiento en obra de materiales, pequeña maquinaria y herramientas, de 3,43x2,05x2,30 m (7,00 m²), compuesta por: estructura metálica mediante perfiles conformados en frío; cerramiento de plancha metálica nervada y galvanizada con terminación de pintura prelacada; techo de plancha metálica galvanizada ondulada reforzada con perfil de acero; instalación de electricidad y fuerza con toma exterior a 230 V; tubos fluorescentes y punto de luz exterior; ventanas corredizas de aluminio anodizado, con luna de 6 mm y rejas; puerta de acceso de plancha galvanizada de 1 mm con cerradura; suelo de aglomerado hidrófugo de 19 mm. (material) | 1 | 385.44 | 385.440 |
| % | % | Herramientas | 2 % | 385.440 | 7.709 |
|  |  | Costes directos |  |  | 393.149 |
