# Protección pasiva contra incendios de estructura metálica, con placas de yeso laminado. Sistema "PLACO"

- Propiedad del archivo: CYPE Ingenieros S.A.
- Formato: FIEBDC-3/2016
- Programa: Generador de precios de la construcción. CYPE Ingenieros, S.A.
- Fecha: 24/10/2024
- Ámbito geográfico: Perú
- Divisa: PEN
- Costes indirectos: 3 %
- Gastos generales: 13 %
- Beneficio industrial: 6 %
- IVA: 18 %

## I Instalaciones

### IO Contra incendios

#### IOR Protección pasiva contra incendios: estructuras

**IOR014** m Protección pasiva contra incendios de estructura metálica, con placas de yeso laminado. Sistema "PLACO".
Sistema de protección pasiva contra incendios de viga de acero HEA 100, protegida en sus 4 caras y con una resistencia al fuego de 15 minutos, sistema "PLACO", mediante recubrimiento con placas de yeso laminado Placoflam, fijadas con clips y perfiles metálicos. Incluso fijaciones, tornillería y pasta y cinta para el tratamiento de juntas.
Incluye: Replanteo. Instalación de clips. Colocación a presión de las maestras contra los clips. Atornillado de las placas a las maestras. Tratamiento de juntas. Plastecido superficial.
Criterio de medición de proyecto: Longitud medida según documentación gráfica de Proyecto.
Criterio de medición de obra: Se medirá la longitud realmente ejecutada según especificaciones de Proyecto.

| Código | Ud | Descripción | Rendimiento | Precio | Importe |
|---|---|---|---|---|---|
| mt12plk010gfncc | m² | Placa de yeso laminado DF / - 1200 / 2500 / 12,5 / con los bordes longitudinales afinados, Placoflam PPF 13 "PLACO", formada por un alma de yeso de origen natural embutida e íntimamente ligada a dos láminas de cartón fuerte, reforzada por la inclusión en la masa de fibra de vidrio de hilo corto no tejido para mejorar su cohesión a temperaturas altas. (material) | 1.123 | 24.6 | 27.626 |
| mt12ple200a | Ud | Clip de acero galvanizado, Fuego "PLACO", de 60x60x48 mm. (material) | 15 | 3.79 | 56.850 |
| mt12plp010 | m | Perfil de acero galvanizado, F-530 "PLACO", fabricado mediante laminación en frío, de 3000 mm de longitud, 45x16 mm de sección y 0,6 mm de espesor, para la realización de trasdosados autoportantes y techos. (material) | 4 | 6.44 | 25.760 |
| mt12plt010a | Ud | Tornillo autorroscante TTPC 25 "PLACO", con cabeza de trompeta, de 25 mm de longitud, para instalación de placas de yeso laminado sobre perfiles de espesor inferior a 6 mm. (material) | 50 | 0.05 | 2.500 |
| mt12plt010c | Ud | Tornillo autorroscante TTPC 35 "PLACO", con cabeza de trompeta, de 35 mm de longitud, para instalación de placas de yeso laminado sobre perfiles de espesor inferior a 6 mm. (material) | 25 | 0.06 | 1.500 |
| mt12plm012gj | kg | Pasta de fraguado en polvo PR Multi "PLACO"; Euroclase A1 de reacción al fuego, rango de temperatura de trabajo de 5 a 30°C. (material) | 2 | 5.68 | 11.360 |
| mt12plj030 | m | Cinta autoadhesiva de malla de fibra de vidrio, "PLACO", para refuerzo de juntas. (material) | 8 | 2.71 | 21.680 |
| mo053 | h | Operario en mamparas y sistemas de placas. (mano de obra) | 0.451 | 32.35 | 14.590 |
| mo100 | h | Oficial en mamparas y sistemas de placas. (mano de obra) | 0.451 | 21.86 | 9.859 |
| % | % | Herramientas | 2 % | 171.725 | 3.435 |
|  |  | Costes directos |  |  | 175.160 |

Residuos:
- colocación: mt12plk010gfncc; factor de residuo 0.018
- colocación: mt12ple200a Clip de acero galvanizado, Fuego "PLACO", de 60x60x48 mm; factor de residuo 0.001625
- colocación: mt12plp010; factor de residuo 0.017013
- colocación: mt12plt010a; factor de residuo 0.00533333
- colocación: mt12plt010c; factor de residuo 0.00526316
- colocación: mt12plm012gj; factor de residuo 0.0075
- colocación: mt12plj030 Cinta autoadhesiva de malla de fibra de vidrio, "PLACO", para refuerzo de juntas; factor de residuo 0.055

## Recursos

**mt12plk010gfncc** m² Placa de yeso laminado DF / - 1200 / 2500 / 12,5 / con los bordes longitudinales afinados
Datos técnicos: Coste energético 33.463 MJ; Emisión de CO2 1.804 kg; Código LER 17 08 02; Masa del elemento 10.5 kg; Volumen 0.0105 m3
Residuos:
- embalaje: re170203 Plástico. (componente de residuo); rendimiento 0.004 kg; Código LER 17 02 03; Masa del elemento 1 kg; Volumen 0.001667 m3

**mt12ple200a** Ud Clip de acero galvanizado, Fuego "PLACO", de 60x60x48 mm
Datos técnicos: Coste energético 0.472 MJ; Emisión de CO2 0.046 kg; Código LER 17 04 05; Masa del elemento 0.016 kg; Volumen 0.000008 m3
Residuos:
- embalaje: re150101 Envases de papel y cartón. (componente de residuo); rendimiento 0.002 kg; Código LER 15 01 01; Masa del elemento 1 kg; Volumen 0.001333 m3
- embalaje: re170203 Plástico; rendimiento 0.001 kg

**mt12plp010** m Perfil de acero galvanizado
Datos técnicos: Coste energético 61.510 MJ; Emisión de CO2 1.889 kg; Código LER 17 04 05; Masa del elemento 0.46 kg; Volumen 0.000219 m3
Residuos:
- embalaje: re170203 Plástico; rendimiento 0.005 kg

**mt12plt010a** Ud Tornillo autorroscante TTPC 25 "PLACO"
Datos técnicos: Coste energético 0.015 MJ; Emisión de CO2 0.002 kg; Código LER 17 04 05; Masa del elemento 0.0015 kg
Residuos:
- embalaje: re150101 Envases de papel y cartón; rendimiento 0.001 kg

**mt12plt010c** Ud Tornillo autorroscante TTPC 35 "PLACO"
Datos técnicos: Coste energético 0.019 MJ; Emisión de CO2 0.002 kg; Código LER 17 04 05; Masa del elemento 0.0019 kg
Residuos:
- embalaje: re150101 Envases de papel y cartón; rendimiento 0.001 kg

**mt12plm012gj** kg Pasta de fraguado en polvo PR Multi "PLACO"; Euroclase A1 de reacción al fuego
Datos técnicos: Coste energético 5.913 MJ; Emisión de CO2 0.285 kg; Código LER 17 08 02; Masa del elemento 1 kg; Volumen 0.001 m3
Residuos:
- embalaje: re170203 Plástico; rendimiento 0.028 kg

**mt12plj030** m Cinta autoadhesiva de malla de fibra de vidrio, "PLACO", para refuerzo de juntas
Datos técnicos: Coste energético 0.334 MJ; Emisión de CO2 0.016 kg; Código LER 17 02 03; Masa del elemento 0.0034 kg; Volumen 0.000006 m3
Residuos:
- embalaje: re170203 Plástico; rendimiento 0.001 kg
