# Urinario de acero inoxidable

- Propiedad del archivo: CYPE Ingenieros S.A.
- Formato: FIEBDC-3/2016
- Programa: Generador de precios de la construcción. CYPE Ingenieros, S.A.
- Fecha: 04/11/2025
- Ámbito geográfico: Perú
- Divisa: PEN
- Costes indirectos: 3 %
- Gastos generales: 13 %
- Beneficio industrial: 6 %
- IVA: 18 %

## S Señalización y amoblamiento

### SA Aparatos sanitarios

#### SAU Urinarios

**SAU005** Ud Urinario de acero inoxidable.
Urinario de acero inoxidable AISI 304, con alimentación vista y desagüe sifónico, serie Prestowash Inox, modelo Tubo 88943 "PRESTO EQUIP", acabado satinado, de 355x316x521 mm, equipado con grifo de paso recto mural para urinario, con tiempo de flujo de 5 segundos, caudal de 9 l/min, acabado cromado, para colocación en superficie. Incluso silicona para sellado de juntas.
Incluye: Replanteo. Colocación y fijación del aparato. Montaje del desagüe. Conexión a la red de evacuación. Montaje de la grifería. Conexión a la red de agua fría. Comprobación de su correcto funcionamiento. Sellado de juntas.
Criterio de medición de proyecto: Número de unidades previstas, según documentación gráfica de Proyecto.
Criterio de medición de obra: Se medirá el número de unidades realmente colocadas según especificaciones de Proyecto.

| Código | Ud | Descripción | Rendimiento | Precio | Importe |
|---|---|---|---|---|---|
| mt30uxp010kb | Ud | Urinario de acero inoxidable AISI 304, con alimentación vista y desagüe sifónico, serie Prestowash Inox, modelo Tubo 88943 "PRESTO EQUIP", acabado satinado, de 355x316x521 mm. (material) | 1 | 2098.03 | 2098.030 |
| mt31gmp300ce | Ud | Grifo de paso recto mural para urinario, con tiempo de flujo de 5 segundos, caudal de 9 l/min, acabado cromado, para colocación en superficie; incluso elementos de conexión. (material) | 1 | 255.01 | 255.010 |
| mt30www005 | Ud | Cartucho de 300 ml de silicona ácida monocomponente, fungicida, para sellado de juntas en ambientes húmedos. (material) | 0.012 | 38.43 | 0.461 |
| mo008 | h | Operario plomero. (mano de obra) | 1.48 | 33.77 | 49.980 |
| % | % | Herramientas | 2 % | 2403.481 | 48.070 |
|  |  | Costes directos |  |  | 2451.551 |

Residuos:
- colocación: mt30www005 Cartucho de 300 ml de silicona ácida monocomponente, fungicida, para sellado de juntas en ambientes húmedos; factor de residuo 0.06

## Recursos

**mt31gmp300ce** Ud Grifo de paso recto mural para urinario
Datos técnicos: Coste energético 72.076 MJ; Emisión de CO2 4.899 kg
Residuos:
- embalaje: re150101 Envases de papel y cartón. (componente de residuo); rendimiento 0.072 kg; Código LER 15 01 01; Masa del elemento 1 kg; Volumen 0.001333 m3

**mt30www005** Ud Cartucho de 300 ml de silicona ácida monocomponente, fungicida, para sellado de juntas en ambientes húmedos
Datos técnicos: Coste energético 87.200 MJ; Emisión de CO2 3.664 kg; Código LER 17 09 04; Masa del elemento 0.45 kg; Volumen 0.0003 m3
Residuos:
- embalaje: re170203 Plástico. (componente de residuo); rendimiento 0.1 kg; Código LER 17 02 03; Masa del elemento 1 kg; Volumen 0.001667 m3
