# Ducha

- Propiedad del archivo: CYPE INGENIEROS, S.A.
- Formato: FIEBDC-3/2002
- Ámbito geográfico: Perú
- Divisa: PEN
- Costes indirectos: 3.00 %
- Gastos generales: 13.00 %
- Beneficio industrial: 6.00 %
- IVA: 18.00 %

## U Urbanización interior del terreno

### UP Piscinas

#### UPE Amoblamiento exterior

**UPE040** Ud Ducha.
Ducha con grifo monomando para piscina, de 43 mm de diámetro, de acero inoxidable AISI 304L, acabado pulido brillante, con rociador y válvula de apertura, fijada a una superficie soporte (no incluida en este precio). Incluso anclajes, topes, embellecedores, juntas, tarugos y tornillos, racor de conexión de 3/4", tuberías de acero inoxidable AISI 304L para conducción de agua y elementos de anclaje.
Incluye: Montaje de la ducha. Eliminación y limpieza del material sobrante. Comprobación de su correcto funcionamiento.
Criterio de medición de proyecto: Número de unidades previstas, según documentación gráfica de Proyecto.
Criterio de medición de obra: Se medirá el número de unidades realmente ejecutadas según especificaciones de Proyecto.

| Código | Ud | Descripción | Rendimiento | Precio | Importe |
|---|---|---|---|---|---|
| mt47pep040a | Ud | Ducha con grifo monomando para piscina, de 43 mm de diámetro, de acero inoxidable AISI 304L, acabado pulido brillante, con rociador y válvula de apertura, anclajes, topes, embellecedores, juntas, tarugos y tornillos. (material) | 1.000 | 1426.68 | 1426.68 |
| mt47pep041 | Ud | Repercusión por instalación de ducha exterior en área de piscina. Incluye los materiales necesarios para la formación del plato de ducha, instalación de acometida de agua, instalación de desagües y conexiones a la redes principales. (material) | 1.000 | 1419.84 | 1419.84 |
| mt09reh330 | kg | Mortero de resina epoxi con arena de sílice, de endurecimiento rápido, para relleno de anclajes. (material) | 0.200 | 15.16 | 3.03 |
| mo107 | h | Oficial plomero. (mano de obra) | 1.663 | 21.82 | 36.29 |
| mo041 | h | Operario de construcción de obra civil. (mano de obra) | 8.313 | 31.48 | 261.69 |
| mo087 | h | Oficial de construcción de obra civil. (mano de obra) | 2.771 | 21.86 | 60.57 |
| % | % | Herramientas | 2 % | 3208.10 | 64.16 |
|  |  | Costes directos |  |  | 3272.26 |
