# Control de fisuras mediante testigos

- Propiedad del archivo: CYPE INGENIEROS, S.A.
- Formato: FIEBDC-3/2002
- Ámbito geográfico: Perú
- Divisa: PEN
- Costes indirectos: 3.00 %
- Gastos generales: 13.00 %
- Beneficio industrial: 6.00 %
- IVA: 18.00 %

## 0 Trabajos preliminares

### 0E Toma de muestras y ensayos para estudio de patologías

#### 0EF Control de fisuras

**0EF010** Ud Control de fisuras mediante testigos.
Trabajos de campo necesarios para el control de fisura existente en edificio a rehabilitar, comprendiendo: fijación de su estado mediante el marcado de su extremo, medición de su ancho con fisurómetro de precisión, colocación de testigo de vidrio con una zona esmerilada e inspección periódica a los 15, 30, 45 y 90 días, de la evolución de sus movimientos.
Incluye: Marcado de su extremo. Medición de su ancho. Colocación de testigo. Inspección periódica.
Criterio de medición de proyecto: Número de unidades previstas, según documentación gráfica de Proyecto.
Criterio de medición de obra: Se medirá el número de unidades realmente ejecutadas según especificaciones de Proyecto.

| Código | Ud | Descripción | Rendimiento | Precio | Importe |
|---|---|---|---|---|---|
| mt49hpa100b | Ud | Control de la evolución de una fisura mediante la colocación de un testigo de vidrio, que incluye los trabajos de: fijación del estado de la fisura, medición de su ancho, colocación de testigo e inspección periódica de la misma a los 15, 30, 45 y 90 días. (material) | 1.000 | 663.23 | 663.23 |
| % | % | Herramientas | 2 % | 663.23 | 13.26 |
|  |  | Costes directos |  |  | 676.49 |
